# Difusor para ducto rígido de descarga para climatizador evaporativo

- Propiedad del archivo: CYPE Ingenieros S.A.
- Formato: FIEBDC-3/2016
- Programa: Generador de precios de la construcción. CYPE Ingenieros, S.A.
- Fecha: 03/04/2024
- Ámbito geográfico: Perú
- Divisa: PEN
- Costes indirectos: 3 %
- Gastos generales: 13 %
- Beneficio industrial: 6 %
- IVA: 18 %

## I Instalaciones

### IC Calefacción, refrigeración, climatización y agua caliente sanitaria

#### ICP Bioclimatización

**ICP040** Ud Difusor para ducto rígido de descarga para climatizador evaporativo.
Difusor de plancha de acero galvanizado para conexión a ducto de descarga, de 550x550 mm, para climatizador evaporativo, de 2 caras, con una rejilla de 300x500 mm de doble deflexión en cada cara. Incluso accesorios de montaje y elementos de fijación. Totalmente montado.
Incluye: Fijación del difusor al ducto.
Criterio de medición de proyecto: Número de unidades previstas, según documentación gráfica de Proyecto.
Criterio de medición de obra: Se medirá el número de unidades realmente ejecutadas según especificaciones de Proyecto.

| Código | Ud | Descripción | Rendimiento | Precio | Importe |
|---|---|---|---|---|---|
| mt42ter060a | Ud | Difusor de plancha de acero galvanizado para conexión a ducto de descarga, de 550x550 mm, para climatizador evaporativo, de 2 caras, con una rejilla de 300x500 mm de doble deflexión en cada cara. (material) | 1 | 1416.5 | 1416.500 |
| mo005 | h | Operario instalador de climatización. (mano de obra) | 0.432 | 32.15 | 13.889 |
| mo104 | h | Oficial instalador de climatización. (mano de obra) | 0.432 | 21.68 | 9.366 |
| % | % | Herramientas | 2 % | 1439.755 | 28.795 |
|  |  | Costes directos |  |  | 1468.550 |

## Recursos

**mt42ter060a** Ud Difusor de plancha de acero galvanizado para conexión a ducto de descarga
Datos técnicos: Coste energético 559.796 MJ; Emisión de CO2 41.273 kg
Residuos:
- embalaje: re150101 Envases de papel y cartón. (componente de residuo); rendimiento 0.086 kg; Código LER 15 01 01; Masa del elemento 1 kg; Volumen 0.001333 m3
