# Ventilador

- Propiedad del archivo: CYPE Ingenieros S.A.
- Formato: FIEBDC-3/2016
- Programa: Generador de precios de la construcción. CYPE Ingenieros, S.A.
- Fecha: 03/04/2024
- Ámbito geográfico: Perú
- Divisa: PEN
- Costes indirectos: 3 %
- Gastos generales: 13 %
- Beneficio industrial: 6 %
- IVA: 18 %

## I Instalaciones

### IC Calefacción, refrigeración, climatización y agua caliente sanitaria

#### ICR Sistemas de conducción de aire

**ICR001** Ud Ventilador.
Ventilador helicoidal mural con hélice de plástico reforzada con fibra de vidrio, motor para alimentación monofásica a 230 V y 50 Hz de frecuencia, con protección térmica, aislamiento clase F, grado de protección IP65 y caja de bornes ignífuga con condensador, de 2500 r.p.m., potencia absorbida 0,25 kW, caudal máximo 2160 m³/h, nivel de presión sonora 65 dBA. Incluso accesorios y elementos de fijación.
Incluye: Replanteo. Colocación y fijación del ventilador. Conexionado y comprobación de su correcto funcionamiento.
Criterio de medición de proyecto: Número de unidades previstas, según documentación gráfica de Proyecto.
Criterio de medición de obra: Se medirá el número de unidades realmente ejecutadas según especificaciones de Proyecto.

| Código | Ud | Descripción | Rendimiento | Precio | Importe |
|---|---|---|---|---|---|
| mt42vsp205a | Ud | Ventilador helicoidal mural con hélice de plástico reforzada con fibra de vidrio, motor para alimentación monofásica a 230 V y 50 Hz de frecuencia, con protección térmica, aislamiento clase F, grado de protección IP65 y caja de bornes ignífuga con condensador, de 2500 r.p.m., potencia absorbida 0,25 kW, caudal máximo 2160 m³/h, nivel de presión sonora 65 dBA. (material) | 1 | 2622.12 | 2622.120 |
| mt42vsp900a | Ud | Accesorios y elementos de fijación de ventilador helicoidal mural. (material) | 1 | 196.85 | 196.850 |
| mo011 | h | Operario de montaje. (mano de obra) | 4.934 | 32.15 | 158.628 |
| mo080 | h | Oficial de montaje. (mano de obra) | 4.934 | 21.72 | 107.166 |
| % | % | Herramientas | 2 % | 3084.764 | 61.695 |
|  |  | Costes directos |  |  | 3146.459 |

## Recursos

**mt42vsp205a** Ud Ventilador helicoidal mural con hélice de plástico reforzada con fibra de vidrio
Datos técnicos: Coste energético 158.243 MJ; Emisión de CO2 9.109 kg
Residuos:
- embalaje: re150101 Envases de papel y cartón. (componente de residuo); rendimiento 1.483 kg; Código LER 15 01 01; Masa del elemento 1 kg; Volumen 0.001333 m3
