# Ventilador para vidrio o pared

- Propiedad del archivo: CYPE Ingenieros S.A.
- Formato: FIEBDC-3/2016
- Programa: Generador de precios de la construcción. CYPE Ingenieros, S.A.
- Fecha: 03/04/2024
- Ámbito geográfico: Perú
- Divisa: PEN
- Costes indirectos: 3 %
- Gastos generales: 13 %
- Beneficio industrial: 6 %
- IVA: 18 %

## I Instalaciones

### IC Calefacción, refrigeración, climatización y agua caliente sanitaria

#### ICR Sistemas de conducción de aire

**ICR012** Ud Ventilador para vidrio o pared.
Ventilador helicoidal de ABS, potencia máxima de 32 W, caudal máximo de 225 m³/h, de 230x131x251 mm, nivel de presión sonora de 39 dBA, con dos opciones de funcionamiento (detención con persiana cerrada/marcha como extractor), formado por cuerpo, persiana automática y motor de una velocidad para alimentación monofásica a 230 V y 50 Hz de frecuencia; control remoto, de 88x47x88 mm. Incluso accesorios y elementos de fijación.
Incluye: Replanteo. Colocación y fijación del ventilador. Colocación de accesorios. Conexionado y comprobación de su correcto funcionamiento.
Criterio de medición de proyecto: Número de unidades previstas, según documentación gráfica de Proyecto.
Criterio de medición de obra: Se medirá el número de unidades realmente ejecutadas según especificaciones de Proyecto.

| Código | Ud | Descripción | Rendimiento | Precio | Importe |
|---|---|---|---|---|---|
| mt42vsp110a | Ud | Ventilador helicoidal de ABS, potencia máxima de 32 W, caudal máximo de 225 m³/h, de 230x131x251 mm, nivel de presión sonora de 39 dBA, con dos opciones de funcionamiento (detención con persiana cerrada/marcha como extractor), formado por cuerpo, persiana automática y motor de una velocidad para alimentación monofásica a 230 V y 50 Hz de frecuencia. (material) | 1 | 565.66 | 565.660 |
| mt42vsp120a | Ud | Control remoto, de 88x47x88 mm, para control de hasta 5 ventiladores, compuesto de caja de plástico, conexión por regletas, interruptor dentención/marcha y conmutador para el control de apertura y cierre de la persiana. (material) | 1 | 143.82 | 143.820 |
| mo011 | h | Operario de montaje. (mano de obra) | 0.247 | 32.15 | 7.941 |
| mo080 | h | Oficial de montaje. (mano de obra) | 0.247 | 21.72 | 5.365 |
| % | % | Herramientas | 2 % | 722.786 | 14.456 |
|  |  | Costes directos |  |  | 737.242 |

## Recursos

**mt42vsp110a** Ud Ventilador helicoidal de ABS
Datos técnicos: Coste energético 152.481 MJ; Emisión de CO2 8.647 kg
Residuos:
- embalaje: re150101 Envases de papel y cartón. (componente de residuo); rendimiento 1.32 kg; Código LER 15 01 01; Masa del elemento 1 kg; Volumen 0.001333 m3

**mt42vsp120a** Ud Control remoto, de 88x47x88 mm
Datos técnicos: Coste energético 0.133 MJ; Emisión de CO2 0.210 kg
Residuos:
- embalaje: re150101 Envases de papel y cartón; rendimiento 0.247 kg
