# Recuperador de calor y humedad aire-aire, con bomba de calor. Instalación en suelo

- Propiedad del archivo: CYPE Ingenieros S.A.
- Formato: FIEBDC-3/2016
- Programa: Generador de precios de la construcción. CYPE Ingenieros, S.A.
- Fecha: 03/04/2024
- Ámbito geográfico: Perú
- Divisa: PEN
- Costes indirectos: 3 %
- Gastos generales: 13 %
- Beneficio industrial: 6 %
- IVA: 18 %

## I Instalaciones

### IC Calefacción, refrigeración, climatización y agua caliente sanitaria

#### ICR Sistemas de conducción de aire

**ICR108** Ud Recuperador de calor y humedad aire-aire, con bomba de calor. Instalación en suelo.
Recuperador de calor aire-aire, con bomba de calor para gas R-410A, caudal de aire nominal 3000 m³/h, dimensiones 1510x3750x1360 mm, peso 900 kg, presión estática de aire nominal 250 Pa, presión sonora a 1 m 75 dBA, alimentación trifásica a 400 V, eficiencia de recuperación calorífica 77,8%, potencia calorífica de recuperación 30,7 kW, potencia calorífica del compresor 9,4 kW, potencia calorífica total 40,1 kW, COP 12,5 (temperatura del aire exterior -10°C con humedad relativa del 90% y temperatura ambiente 22°C con humedad relativa del 50%), eficiencia de recuperación frigorífica 77,4%, potencia frigorífica de recuperación 7,3 kW, potencia frigorífica del compresor 11,9 kW, potencia frigorífica total 19,2 kW, EER 4,8 (temperatura del aire exterior 32°C con humedad relativa del 50% y temperatura ambiente 26°C con humedad relativa del 50%), con intercambiador rotativo entálpico de aleación de aluminio con tratamiento higroscópico, ventiladores de aspiración individual con palas curvas hacia atrás acoplados directamente a motores electrónicos tipo EC Inverter, bypass con motor de accionamiento de la compuerta por correa para cambio de modo de operación de recuperación a free-cooling, estructura de perfiles de aluminio extruido, paneles de cierre de acero prepintado RAL 9002, de 42 mm de espesor, tipo sándwich, con juntas de estanqueidad especiales y aislamiento de lana mineral, filtro de aire clase F7 en la entrada de aire exterior, filtro de aire clase M5 en el retorno de aire del interior, acceso a los ventiladores y a los filtros de aire a través de los paneles de inspección, posibilidad de acceso lateral a los filtros, baterías de evaporación y de condensación de aleación de cobre y aluminio, compresor rotativo tipo EC Inverter, tablero eléctrico en el interior de la unidad y control remoto modelo RCT para la regulación de la ventilación y de la temperatura, para la supervisión del estado de los filtros de aire, programación semanal, gestión de las funciones de desescarche y antihielo para la sección opcional con batería de agua e integración con BMS mediante protocolo de comunicación Modbus y bus de comunicación RS-485. Instalación en suelo.
Incluye: Replanteo. Colocación y fijación del recuperador. Conexionado y comprobación de su correcto funcionamiento.
Criterio de medición de proyecto: Número de unidades previstas, según documentación gráfica de Proyecto.
Criterio de medición de obra: Se medirá el número de unidades realmente ejecutadas según especificaciones de Proyecto.

| Código | Ud | Descripción | Rendimiento | Precio | Importe |
|---|---|---|---|---|---|
| mt42lmf070a | Ud | Recuperador de calor aire-aire, con bomba de calor para gas R-410A, caudal de aire nominal 3000 m³/h, dimensiones 1510x3750x1360 mm, peso 900 kg, presión estática de aire nominal 250 Pa, presión sonora a 1 m 75 dBA, alimentación trifásica a 400 V, eficiencia de recuperación calorífica 77,8%, potencia calorífica de recuperación 30,7 kW, potencia calorífica del compresor 9,4 kW, potencia calorífica total 40,1 kW, COP 12,5 (temperatura del aire exterior -10°C con humedad relativa del 90% y temperatura ambiente 22°C con humedad relativa del 50%), eficiencia de recuperación frigorífica 77,4%, potencia frigorífica de recuperación 7,3 kW, potencia frigorífica del compresor 11,9 kW, potencia frigorífica total 19,2 kW, EER 4,8 (temperatura del aire exterior 32°C con humedad relativa del 50% y temperatura ambiente 26°C con humedad relativa del 50%), con intercambiador rotativo entálpico de aleación de aluminio con tratamiento higroscópico, ventiladores de aspiración individual con palas curvas hacia atrás acoplados directamente a motores electrónicos tipo EC Inverter, bypass con motor de accionamiento de la compuerta por correa para cambio de modo de operación de recuperación a free-cooling, estructura de perfiles de aluminio extruido, paneles de cierre de acero prepintado RAL 9002, de 42 mm de espesor, tipo sándwich, con juntas de estanqueidad especiales y aislamiento de lana mineral, filtro de aire clase F7 en la entrada de aire exterior, filtro de aire clase M5 en el retorno de aire del interior, acceso a los ventiladores y a los filtros de aire a través de los paneles de inspección, posibilidad de acceso lateral a los filtros, baterías de evaporación y de condensación de aleación de cobre y aluminio, compresor rotativo tipo EC Inverter, tablero eléctrico en el interior de la unidad y control remoto modelo RCT para la regulación de la ventilación y de la temperatura, para la supervisión del estado de los filtros de aire, programación semanal, gestión de las funciones de desescarche y antihielo para la sección opcional con batería de agua e integración con BMS mediante protocolo de comunicación Modbus y bus de comunicación RS-485. (material) | 1 | 222757.15 | 222757.150 |
| mo005 | h | Operario instalador de climatización. (mano de obra) | 2.097 | 32.15 | 67.419 |
| mo104 | h | Oficial instalador de climatización. (mano de obra) | 2.097 | 21.68 | 45.463 |
| % | % | Herramientas | 2 % | 222870.032 | 4457.401 |
|  |  | Costes directos |  |  | 227327.433 |

## Recursos

**mt42lmf070a** Ud Recuperador de calor aire-aire
Datos técnicos: Coste energético 52774.457 MJ; Emisión de CO2 1970.572 kg
Residuos:
- embalaje: re150101 Envases de papel y cartón. (componente de residuo); rendimiento 2.143 kg; Código LER 15 01 01; Masa del elemento 1 kg; Volumen 0.001333 m3
