# Purificador del aire para ducto

- Propiedad del archivo: CYPE Ingenieros S.A.
- Formato: FIEBDC-3/2016
- Programa: Generador de precios de la construcción. CYPE Ingenieros, S.A.
- Fecha: 03/04/2024
- Ámbito geográfico: Perú
- Divisa: PEN
- Costes indirectos: 3 %
- Gastos generales: 13 %
- Beneficio industrial: 6 %
- IVA: 18 %

## I Instalaciones

### IC Calefacción, refrigeración, climatización y agua caliente sanitaria

#### ICR Sistemas de conducción de aire

**ICR128** Ud Purificador del aire para ducto.
Purificador del aire para ducto, con destrucción de la carga viral y bacteriana, eliminación de contaminantes y reducción de olores desagradables, mediante ionizador de plasma por fotocatálisis con lámpara de rayos UV, caudal de aire nominal 750 m³/h, longitud de la lámpara 230 mm, peso 0,65 kg, de 225x100x72 mm, consumo eléctrico 24 W, alimentación monofásica a 230 V.
Incluye: Colocación y fijación. Conexionado y comprobación de su correcto funcionamiento.
Criterio de medición de proyecto: Número de unidades previstas, según documentación gráfica de Proyecto.
Criterio de medición de obra: Se medirá el número de unidades realmente ejecutadas según especificaciones de Proyecto.

| Código | Ud | Descripción | Rendimiento | Precio | Importe |
|---|---|---|---|---|---|
| mt42lmf606aa | Ud | Purificador del aire para ducto, con destrucción de la carga viral y bacteriana, eliminación de contaminantes y reducción de olores desagradables, mediante ionizador de plasma por fotocatálisis con lámpara de rayos UV, caudal de aire nominal 750 m³/h, longitud de la lámpara 230 mm, peso 0,65 kg, de 225x100x72 mm, consumo eléctrico 24 W, alimentación monofásica a 230 V. (material) | 1 | 12178.94 | 12178.940 |
| mo005 | h | Operario instalador de climatización. (mano de obra) | 0.123 | 32.15 | 3.954 |
| mo104 | h | Oficial instalador de climatización. (mano de obra) | 0.123 | 21.68 | 2.667 |
| % | % | Herramientas | 2 % | 12185.561 | 243.711 |
|  |  | Costes directos |  |  | 12429.272 |
