# Grupo hidráulico con intercambiador para producción de agua caliente sanitaria

- Propiedad del archivo: CYPE Ingenieros S.A.
- Formato: FIEBDC-3/2016
- Programa: Generador de precios de la construcción. CYPE Ingenieros, S.A.
- Fecha: 03/04/2024
- Ámbito geográfico: Perú
- Divisa: PEN
- Costes indirectos: 3 %
- Gastos generales: 13 %
- Beneficio industrial: 6 %
- IVA: 18 %

## I Instalaciones

### IC Calefacción, refrigeración, climatización y agua caliente sanitaria

#### ICS Sistemas de conducción de agua

**ICS100** Ud Grupo hidráulico con intercambiador para producción de agua caliente sanitaria
Estación de transferencia para instalación centralizada de calefacción para producción de agua caliente sanitaria y calefacción individual en vivienda, potencia útil de calefacción 15 kW, potencia de agua caliente sanitaria 35 kW, de 635x450x210 mm, con intercambiador de placas, para colocación vista. Incluso válvulas de corte, elementos de montaje y accesorios necesarios para su correcto funcionamiento.
Incluye: Replanteo. Colocación y fijación. Conexionado. Puesta en marcha.
Criterio de medición de proyecto: Número de unidades previstas, según documentación gráfica de Proyecto.
Criterio de medición de obra: Se medirá el número de unidades realmente ejecutadas según especificaciones de Proyecto.

| Código | Ud | Descripción | Rendimiento | Precio | Importe |
|---|---|---|---|---|---|
| mt38bur500a | Ud | Estación de transferencia para instalación centralizada de calefacción para producción de agua caliente sanitaria y calefacción individual en vivienda, potencia útil de calefacción 15 kW, potencia de agua caliente sanitaria 35 kW, de 635x450x210 mm, con intercambiador de placas, para colocación vista. (material) | 1 | 6027.55 | 6027.550 |
| mt37sve010b | Ud | Válvula de esfera de latón niquelado para roscar de 1/2". (material) | 4 | 18.23 | 72.920 |
| mt38www011 | Ud | Material auxiliar para instalaciones de agua caliente sanitaria (material) | 1 | 7.37 | 7.370 |
| mo004 | h | Operario calefactor. (mano de obra) | 2.59 | 32.15 | 83.269 |
| mo103 | h | Oficial calefactor. (mano de obra) | 2.59 | 21.68 | 56.151 |
| % | % | Herramientas | 2 % | 6247.260 | 124.945 |
|  |  | Costes directos |  |  | 6372.205 |

## Recursos

**mt38bur500a** Ud Estación de transferencia para instalación centralizada de calefacción para producción de agua caliente sanitaria y
Datos técnicos: Coste energético 947.197 MJ; Emisión de CO2 118.707 kg
Residuos:
- embalaje: re150101 Envases de papel y cartón. (componente de residuo); rendimiento 1.596 kg; Código LER 15 01 01; Masa del elemento 1 kg; Volumen 0.001333 m3

**mt37sve010b** Ud Válvula de esfera de latón niquelado para roscar de 1/2"
Datos técnicos: Coste energético 509.569 MJ; Emisión de CO2 34.281 kg
Residuos:
- embalaje: re150101 Envases de papel y cartón; rendimiento 0.072 kg
