# Separador hidráulico

- Propiedad del archivo: CYPE Ingenieros S.A.
- Formato: FIEBDC-3/2016
- Programa: Generador de precios de la construcción. CYPE Ingenieros, S.A.
- Fecha: 03/04/2024
- Ámbito geográfico: Perú
- Divisa: PEN
- Costes indirectos: 3 %
- Gastos generales: 13 %
- Beneficio industrial: 6 %
- IVA: 18 %

## I Instalaciones

### IC Calefacción, refrigeración, climatización y agua caliente sanitaria

#### ICS Sistemas de conducción de agua

**ICS120** Ud Separador hidráulico.
Separador hidráulico para ser instalado en instalaciones de calefacción o refrigeración donde haya instalada una bomba de circulación principal y dos o más bombas de circulación secundarias, diámetro nominal 1", para un caudal máximo recomendado de 2,1 m³/h, compuesto de un cuerpo central con cuatro conexiones laterales para la conexión al circuito primario y al circuito secundario, purgador de aire y carcasa de polipropileno expandido para aislamiento térmico, con soporte para fijación mural.
Incluye: Replanteo. Colocación. Conexionado y comprobación de su correcto funcionamiento.
Criterio de medición de proyecto: Número de unidades previstas, según documentación gráfica de Proyecto.
Criterio de medición de obra: Se medirá el número de unidades realmente ejecutadas según especificaciones de Proyecto.

| Código | Ud | Descripción | Rendimiento | Precio | Importe |
|---|---|---|---|---|---|
| mt38alb670a | Ud | Separador hidráulico para ser instalado en instalaciones de calefacción o refrigeración donde haya instalada una bomba de circulación principal y dos o más bombas de circulación secundarias, diámetro nominal 1", para un caudal máximo recomendado de 2,1 m³/h, compuesto de un cuerpo central con cuatro conexiones laterales para la conexión al circuito primario y al circuito secundario, purgador de aire y carcasa de polipropileno expandido para aislamiento térmico. (material) | 1 | 2129.82 | 2129.820 |
| mt38alb671a | Ud | Soporte para fijación mural, para separador hidráulico de 1" de diámetro nominal, con tornillería. (material) | 1 | 72.58 | 72.580 |
| mo011 | h | Operario de montaje. (mano de obra) | 0.247 | 32.15 | 7.941 |
| mo080 | h | Oficial de montaje. (mano de obra) | 0.247 | 21.72 | 5.365 |
| % | % | Herramientas | 2 % | 2215.706 | 44.314 |
|  |  | Costes directos |  |  | 2260.020 |

## Recursos

**mt38alb670a** Ud Separador hidráulico para ser instalado en instalaciones de calefacción o refrigeración donde haya instalada una bomba
Datos técnicos: Coste energético 0.046 MJ; Emisión de CO2 0.073 kg
Residuos:
- embalaje: re150101 Envases de papel y cartón. (componente de residuo); rendimiento 0.086 kg; Código LER 15 01 01; Masa del elemento 1 kg; Volumen 0.001333 m3

**mt38alb671a** Ud Soporte para fijación mural, para separador hidráulico de 1" de diámetro nominal, con tornillería
Datos técnicos: Coste energético 0.039 MJ; Emisión de CO2 0.061 kg
Residuos:
- embalaje: re150101 Envases de papel y cartón; rendimiento 0.072 kg
