# Unidad compacta agua-aire-agua bomba de calor de producción simultánea de agua fría y de agua caliente, sistema 4 tubos, para instalación en exterior

- Propiedad del archivo: CYPE Ingenieros S.A.
- Formato: FIEBDC-3/2016
- Programa: Generador de precios de la construcción. CYPE Ingenieros, S.A.
- Fecha: 03/04/2024
- Ámbito geográfico: Perú
- Divisa: PEN
- Costes indirectos: 3 %
- Gastos generales: 13 %
- Beneficio industrial: 6 %
- IVA: 18 %

## I Instalaciones

### IC Calefacción, refrigeración, climatización y agua caliente sanitaria

#### ICV Unidades centralizadas para calefacción, refrigeración, climatización y agua caliente sanitaria

**ICV005** Ud Unidad compacta agua-aire-agua bomba de calor de producción simultánea de agua fría y de agua caliente, sistema 4 tubos, para instalación en exterior.
Unidad compacta agua-aire-agua bomba de calor de producción simultánea de agua fría y de agua caliente, sistema de cuatro tubos, potencia frigorífica nominal de 24,2 kW y potencia calorífica nominal de 34,1 kW, (temperatura de salida del agua fría: 7°C, salto térmico: 5°C, y temperatura de salida del agua caliente: 50°C), caudal de agua nominal de 4,2 m³/h, caudal de aire nominal de 13000 m³/h y potencia sonora de 60,8 dBA; con interruptor de caudal, con refrigerante R-407C, con manómetros, termómetros, válvula de seguridad, purgador, filtro, para instalación en exterior. Totalmente montada, conexionada y puesta en marcha por la empresa instaladora para la comprobación de su correcto funcionamiento.
Criterio de valoración económica: El precio no incluye los elementos antivibratorios de suelo.
Incluye: Replanteo de la unidad. Colocación y fijación de la unidad y sus accesorios. Conexionado con las redes de conducción de agua, eléctrica y de recogida de condensados. Puesta en marcha.
Criterio de medición de proyecto: Número de unidades previstas, según documentación gráfica de Proyecto.
Criterio de medición de obra: Se medirá el número de unidades realmente ejecutadas según especificaciones de Proyecto.

| Código | Ud | Descripción | Rendimiento | Precio | Importe |
|---|---|---|---|---|---|
| mt42bcc200a | Ud | Unidad compacta agua-aire-agua bomba de calor de producción simultánea de agua fría y de agua caliente, sistema de cuatro tubos, potencia frigorífica nominal de 24,2 kW y potencia calorífica nominal de 34,1 kW, (temperatura de salida del agua fría: 7°C, salto térmico: 5°C, y temperatura de salida del agua caliente: 50°C), caudal de agua nominal de 4,2 m³/h, caudal de aire nominal de 13000 m³/h y potencia sonora de 60,8 dBA; con interruptor de caudal; incluso transporte hasta pie de obra sobre camión. (material) | 1 | 48567.95 | 48567.950 |
| mt37www060g | Ud | Filtro retenedor de residuos de latón, con tamiz de acero inoxidable con perforaciones de 0,5 mm de diámetro, con rosca de 1 1/2", para una presión máxima de trabajo de 16 bar y una temperatura máxima de 110°C. (material) | 2 | 89.29 | 178.580 |
| mt37www050f | Ud | Manguito antivibración, de goma, con rosca de 1 1/2", para una presión máxima de trabajo de 10 bar. (material) | 4 | 164.54 | 658.160 |
| mt42www040 | Ud | Manómetro con baño de glicerina y diámetro de esfera de 100 mm, con toma vertical, para montaje roscado de 1/2", escala de presión de 0 a 5 bar. (material) | 4 | 219.91 | 879.640 |
| mt37sgl020d | Ud | Purgador automático de aire con boya y rosca de 1/2" de diámetro, cuerpo y tapa de latón, para una presión máxima de trabajo de 10 bar y una temperatura máxima de 110°C. (material) | 2 | 32.25 | 64.500 |
| mt42www050 | Ud | Termómetro bimetálico, diámetro de esfera de 100 mm, con toma vertical, con vaina de 1/2", escala de temperatura de 0 a 120°C. (material) | 4 | 277.87 | 1111.480 |
| mt37svs010h | Ud | Válvula de seguridad, de latón, con rosca de 3/4" de diámetro, tarada a 4 bar de presión. (material) | 2 | 31.28 | 62.560 |
| mo005 | h | Operario instalador de climatización. (mano de obra) | 16.431 | 32.15 | 528.257 |
| mo104 | h | Oficial instalador de climatización. (mano de obra) | 16.431 | 21.68 | 356.224 |
| % | % | Herramientas | 2 % | 52407.351 | 1048.147 |
|  |  | Costes directos |  |  | 53455.498 |

## Recursos

**mt37www060g** Ud Filtro retenedor de residuos de latón
Datos técnicos: Coste energético 1001.562 MJ; Emisión de CO2 70.973 kg
Residuos:
- embalaje: re150101 Envases de papel y cartón. (componente de residuo); rendimiento 0.072 kg; Código LER 15 01 01; Masa del elemento 1 kg; Volumen 0.001333 m3

**mt37www050f** Ud Manguito antivibración, de goma, con rosca de 1 1/2", para una presión máxima de trabajo de 10 bar
Datos técnicos: Coste energético 218.117 MJ; Emisión de CO2 19.384 kg
Residuos:
- embalaje: re150101 Envases de papel y cartón; rendimiento 0.072 kg

**mt37sgl020d** Ud Purgador automático de aire con boya y rosca de 1/2" de diámetro
Datos técnicos: Coste energético 35.179 MJ; Emisión de CO2 2.421 kg
Residuos:
- embalaje: re150101 Envases de papel y cartón; rendimiento 0.072 kg

**mt37svs010h** Ud Válvula de seguridad, de latón, con rosca de 3/4" de diámetro, tarada a 4 bar de presión
Datos técnicos: Coste energético 511.326 MJ; Emisión de CO2 34.399 kg
Residuos:
- embalaje: re150101 Envases de papel y cartón; rendimiento 0.072 kg
