# Rociador automático colgante

- Propiedad del archivo: CYPE INGENIEROS, S.A.
- Formato: FIEBDC-3/2002
- Ámbito geográfico: Perú
- Costes indirectos: 3.00 %
- Gastos generales: 13.00 %
- Beneficio industrial: 6.00 %
- IVA: 18.00 %

**IFO030** Ud Rociador automático colgante, residencial, respuesta rápida, con ampolla fusible de vidrio frágil de 3 mm de diámetro y disolución alcohólica de color rojo, rotura a 68°C, de 1/2" DN 15 mm de diámetro de rosca, coeficiente de descarga K de 70 (métrico), modelo PSS "UPONOR IBERIA".
Suministro e instalación de rociador automático colgante, residencial, respuesta rápida, con ampolla fusible de vidrio frágil de 3 mm de diámetro y disolución alcohólica de color rojo, rotura a 68°C, de 1/2" DN 15 mm de diámetro de rosca, coeficiente de descarga K de 70 (métrico), modelo PSS "UPONOR IBERIA". Incluso accesorios y piezas especiales para conexión a red de distribución de agua. Totalmente montado, conexionado y probado.
Incluye: Replanteo de la situación del rociador, coordinado con el resto de instalaciones o elementos que puedan tener interferencias. Conexión a la red de distribución de agua.
Criterio de medición de proyecto: Número de unidades previstas, según documentación gráfica de Proyecto.
Criterio de medición de obra: Se medirá el número de unidades realmente ejecutadas según especificaciones de Proyecto.

| Código | Ud | Descripción | Rendimiento | Precio | Importe |
|---|---|---|---|---|---|
| mt41upo010d | Ud | Rociador automático colgante, residencial, respuesta rápida, con ampolla fusible de vidrio frágil de 3 mm de diámetro y disolución alcohólica de color rojo, rotura a 68°C, de 1/2" DN 15 mm de diámetro de rosca, coeficiente de descarga K de 70 (métrico), modelo PSS "UPONOR IBERIA". (material) | 1.000 | 39.16 | 39.16 |
| mt37tpu531i | Ud | Tee con salida roscada hembra, de latón, de 25 mm x 1/2" x 25 mm, "UPONOR IBERIA", sistema de unión Quick and Easy. (material) | 1.000 | 12.87 | 12.87 |
| mo008 | h | Operario plomero. (mano de obra) | 0.295 | 4.33 | 1.28 |
| mo107 | h | Oficial plomero. (mano de obra) | 0.295 | 2.86 | 0.84 |
| % | % | Costes directos complementarios | 2 % | 54.15 | 1.08 |
|  |  | Costes directos |  |  | 55.23 |
