# Llave de esfera de latón con mando de mariposa y pata, con rosca cilíndrica GAS macho-macho de 3/4" de diámetro, PN=5 bar

- Propiedad del archivo: CYPE INGENIEROS, S.A.
- Formato: FIEBDC-3/2002
- Ámbito geográfico: Perú
- Costes indirectos: 3.00 %
- Gastos generales: 13.00 %
- Beneficio industrial: 6.00 %
- IVA: 18.00 %

**IGW020** Ud Llave de esfera de latón con mando de mariposa y pata, con rosca cilíndrica GAS macho-macho de 3/4" de diámetro, PN=5 bar.
Suministro e instalación de llave de esfera de latón con mando de mariposa y pata, con rosca cilíndrica GAS macho-macho de 3/4" de diámetro, PN=5 bar.
Incluye: Montaje, conexionado y comprobación de su correcto funcionamiento.
Criterio de medición de proyecto: Número de unidades previstas, según documentación gráfica de Proyecto.
Criterio de medición de obra: Se medirá el número de unidades realmente ejecutadas según especificaciones de Proyecto.

| Código | Ud | Descripción | Rendimiento | Precio | Importe |
|---|---|---|---|---|---|
| mt43acv080b | Ud | Llave de esfera de latón con mando de mariposa y pata, con rosca cilíndrica GAS macho-macho de 3/4" de diámetro, PN=5 bar. (material) | 1.000 | 11.95 | 11.95 |
| mo010 | h | Operario instalador de gas. (mano de obra) | 0.206 | 4.21 | 0.87 |
| mo109 | h | Oficial instalador de gas. (mano de obra) | 0.206 | 2.78 | 0.57 |
| % | % | Herramientas | 2 % | 13.39 | 0.27 |
|  |  | Costes directos |  |  | 13.66 |
