# Sistema de sellado de paso de tubería de acero

- Propiedad del archivo: CYPE INGENIEROS, S.A.
- Formato: FIEBDC-3/2002
- Ámbito geográfico: Perú
- Divisa: PEN
- Costes indirectos: 3.00 %
- Gastos generales: 13.00 %
- Beneficio industrial: 6.00 %
- IVA: 18.00 %

**IOJ013** Ud Sistema de sellado de paso de tubería de acero, de diámetro nominal exterior comprendido entre 88,9 y 159 mm, y de entre 2 y 14,2 mm de espesor, con aislamiento de entre 40 y 80 mm de espesor, en muro, de 150 mm de espesor, para protección pasiva contra incendios y garantizar la resistencia al fuego EI 90, formado por dos capas de venda intumescente con marca de colocación, con propiedades ignífugas, de 125x2 mm, por ambas caras y material de relleno de sellador acrílico con propiedades ignífugas, color blanco.
Sistema de sellado de paso de tubería de acero, de diámetro nominal exterior comprendido entre 88,9 y 159 mm, y de entre 2 y 14,2 mm de espesor, con aislamiento de entre 40 y 80 mm de espesor, en muro, de 150 mm de espesor, para protección pasiva contra incendios y garantizar la resistencia al fuego EI 90, formado por dos capas de venda intumescente con marca de colocación, con propiedades ignífugas, de 125x2 mm, por ambas caras y material de relleno de sellador acrílico con propiedades ignífugas, color blanco.
Incluye: Limpieza y preparación del paramento. Inserción del material de relleno. Colocación de la venda alrededor del tubo. Inserción de la venda en la abertura. Sellado de la junta. Limpieza final.
Criterio de medición de proyecto: Número de unidades previstas, según documentación gráfica de Proyecto.
Criterio de medición de obra: Se medirá el número de unidades realmente ejecutadas según especificaciones de Proyecto.

| Código | Ud | Descripción | Rendimiento | Precio | Importe |
|---|---|---|---|---|---|
| mt41phi010a | Ud | Cartucho de 310 ml de sellador acrílico con propiedades ignífugas, color blanco, para sellado de juntas y aberturas lineales. (material) | 21.890 | 57.46 | 1257.80 |
| mt41phi120a | Ud | Venda intumescente con marca de colocación, con propiedades ignífugas, de 125x2 mm, suministrada en rollos de 10 m de longitud. (material) | 0.442 | 848.01 | 374.82 |
| mo113 | h | Peón de construcción. (mano de obra) | 0.496 | 14.11 | 7.00 |
| % | % | Herramientas | 2 % | 1639.62 | 32.79 |
|  |  | Costes directos |  |  | 1672.41 |
