# Rejilla para interiores

- Propiedad del archivo: CYPE Ingenieros S.A.
- Formato: FIEBDC-3/2016
- Programa: Generador de precios de la construcción. CYPE Ingenieros, S.A.
- Fecha: 24/10/2024
- Ámbito geográfico: Perú
- Divisa: PEN
- Costes indirectos: 3 %
- Gastos generales: 13 %
- Beneficio industrial: 6 %
- IVA: 18 %

## I Instalaciones

### IV Ventilación

#### IVM Ventilación mecánica

**IVM023** Ud Rejilla para interiores.
Rejilla de plástico, con persianas horizontales fijas, salida de aire perpendicular a la rejilla, color blanco RAL 9010, para ducto de admisión o extracción, de 125 mm de diámetro. Incluso elementos de fijación.
Incluye: Replanteo. Colocación y fijación.
Criterio de medición de proyecto: Número de unidades previstas, según documentación gráfica de Proyecto.
Criterio de medición de obra: Se medirá el número de unidades realmente ejecutadas según especificaciones de Proyecto.

| Código | Ud | Descripción | Rendimiento | Precio | Importe |
|---|---|---|---|---|---|
| mt42sva140a | Ud | Rejilla de plástico, con persianas horizontales fijas, salida de aire perpendicular a la rejilla, color blanco RAL 9010, para ducto de admisión o extracción, de 125 mm de diámetro, con elementos de fijación. (material) | 1 | 88.58 | 88.580 |
| mo011 | h | Operario de montaje. (mano de obra) | 0.185 | 32.35 | 5.985 |
| mo080 | h | Oficial de montaje. (mano de obra) | 0.185 | 21.86 | 4.044 |
| % | % | Herramientas | 2 % | 98.609 | 1.972 |
|  |  | Costes directos |  |  | 100.581 |

## Recursos

**mt42sva140a** Ud Rejilla de plástico
Datos técnicos: Coste energético 19.415 MJ; Emisión de CO2 1.023 kg
Residuos:
- embalaje: re150101 Envases de papel y cartón. (componente de residuo); rendimiento 0.072 kg; Código LER 15 01 01; Masa del elemento 1 kg; Volumen 0.001333 m3
