# Puerta corrediza suspendida de una hoja para garaje, formada por plancha plegada de acero galvanizado de textura en relieve, con cuarterones, 250x225 cm, apertura automática

- Propiedad del archivo: CYPE INGENIEROS, S.A.
- Formato: FIEBDC-3/2002
- Ámbito geográfico: Perú
- Divisa: PEN
- Costes indirectos: 3.00 %
- Gastos generales: 13.00 %
- Beneficio industrial: 6.00 %
- IVA: 18.00 %

**LGA020** Ud Puerta corrediza suspendida de una hoja para garaje, formada por plancha plegada de acero galvanizado de textura en relieve, con cuarterones, 250x225 cm, apertura automática.
Puerta corrediza suspendida de una hoja para garaje, formada por plancha plegada de acero galvanizado de textura en relieve, con cuarterones, 250x225 cm. Apertura automática con equipo de automatismo recibido a obra para apertura y cierre automático de puerta (incluido en el precio). Incluso material de conexionado eléctrico, sistema de desplazamiento colgado, con guía inferior, topes, cubreguía, tiradores, pasadores, cerradura de contacto, elementos de fijación a obra y demás accesorios necesarios. Elaborada en taller, ajuste y fijación en obra. Totalmente montada, conexionada y puesta en marcha por la empresa instaladora para la comprobación de su correcto funcionamiento.
Incluye: Colocación y fijación de los perfiles guía. Instalación de la puerta de garaje. Montaje del sistema de apertura. Montaje del sistema de accionamiento. Conexionado eléctrico. Repaso y engrase de mecanismos y guías. Puesta en marcha.
Criterio de medición de proyecto: Número de unidades previstas, según documentación gráfica de Proyecto.
Criterio de medición de obra: Se medirá el número de unidades realmente ejecutadas según especificaciones de Proyecto.

| Código | Ud | Descripción | Rendimiento | Precio | Importe |
|---|---|---|---|---|---|
| mt26pgc010z | Ud | Puerta corrediza suspendida de una hoja para garaje, formada por plancha plegada de acero galvanizado de textura en relieve, con cuarterones, 250x225 cm, incluso accesorios. (material) | 1.000 | 5515.36 | 5515.36 |
| mt26egm010hc | Ud | Equipo de motorización para apertura y cierre automático, para puerta de garaje corrediza de hasta 400 kg de peso. (material) | 1.000 | 1517.92 | 1517.92 |
| mt26egm012 | Ud | Accesorios (cerradura, pulsador, emisor, receptor y fotocélula) para automatización de puerta de garaje. (material) | 1.000 | 974.67 | 974.67 |
| mo020 | h | Operario de construcción. (mano de obra) | 0.603 | 21.66 | 13.06 |
| mo113 | h | Peón de construcción. (mano de obra) | 0.603 | 14.43 | 8.70 |
| mo018 | h | Operario carpintero metálico. (mano de obra) | 1.407 | 21.95 | 30.88 |
| mo059 | h | Oficial carpintero metálico. (mano de obra) | 1.407 | 15.04 | 21.16 |
| mo003 | h | Operario electricista. (mano de obra) | 6.185 | 22.27 | 137.74 |
| % | % | Herramientas | 2 % | 8219.49 | 164.39 |
|  |  | Costes directos |  |  | 8383.88 |
