# Puerta interior batiente, de madera

- Propiedad del archivo: CYPE Ingenieros S.A.
- Formato: FIEBDC-3/2016
- Programa: Generador de precios de la construcción. CYPE Ingenieros, S.A.
- Fecha: 24/10/2024
- Ámbito geográfico: Perú
- Divisa: PEN
- Costes indirectos: 3 %
- Gastos generales: 13 %
- Beneficio industrial: 6 %
- IVA: 18 %

## L Carpintería, closets, vidrios y protecciones solares

### LP Puertas interiores

#### LPM De madera

**LPM010** Ud Puerta interior batiente, de madera.
Puerta interior batiente, lisa, de una hoja de 210x75x4,5 cm, de tablero de MDF de 3 mm de espesor, con chapa de madera de pino, relleno interior con parrilla tipo honey comb (panal de abeja) y bastidores de madera de pino, barnizada en taller; marco de madera maciza del mismo material y acabado que la hoja. Incluso, bisagras, herrería de colgar, de cierre y manija sobre escudo largo de latón, color negro, acabado brillante, serie básica.
Incluye: Presentación de la puerta. Colocación, aplomado y nivelación de marcos. Recibido a la obra de los elementos de fijación de marcos. Colocación de los herrería de colgar. Colocación de la hoja. Colocación de los herrería de cierre. Colocación de accesorios. Ajuste final.
Criterio de medición de proyecto: Número de unidades previstas, según documentación gráfica de Proyecto.
Criterio de medición de obra: Se medirá el número de unidades realmente ejecutadas según especificaciones de Proyecto.

| Código | Ud | Descripción | Rendimiento | Precio | Importe |
|---|---|---|---|---|---|
| mt22aap040pta | Ud | Marco de madera maciza, para puerta de una hoja, de 210x75x4,5 cm, con elementos de fijación. (material) | 1 | 48.75 | 48.750 |
| mt22ppe010boab | Ud | Hoja de puerta interior lisa de tablero de MDF de 3 mm de espesor, con chapa de madera de pino, barnizada en taller, de 210x75x4,5 cm, relleno interior con parrilla tipo honey comb (panal de abeja) y bastidores de madera de pino. (material) | 1 | 156.08 | 156.080 |
| mt23ibl010jb | Ud | Pernio de 100x58 mm, con remate, de latón, acabado brillante, para puerta de paso interior. (material) | 3 | 2.98 | 8.940 |
| mt23ppb031 | Ud | Tornillo de latón 21/35 mm. (material) | 18 | 0.25 | 4.500 |
| mt23ppb200 | Ud | Cerradura de embutir, frente, accesorios y tornillos de atado, para puerta de paso interior. (material) | 1 | 45.74 | 45.740 |
| mt23hbl010aa | Ud | Juego de manija y escudo largo de latón, color negro, acabado brillante, serie básica, para puerta interior. (material) | 1 | 32.91 | 32.910 |
| mo017 | h | Operario carpintero. (mano de obra) | 1.11 | 31.94 | 35.453 |
| mo058 | h | Oficial carpintero. (mano de obra) | 1.11 | 21.99 | 24.409 |
| % | % | Herramientas | 2 % | 356.782 | 7.136 |
|  |  | Costes directos |  |  | 363.918 |

Residuos:
- colocación: mt22aap040pta Marco de madera maciza, para puerta de una hoja, de 210x75x4,5 cm, con elementos de fijación; factor de residuo 0.014
- colocación: mt23ppb031 Tornillo de latón 21/35 mm; factor de residuo 0.01

## Recursos

**mt22aap040pta** Ud Marco de madera maciza, para puerta de una hoja, de 210x75x4,5 cm, con elementos de fijación
Datos técnicos: Coste energético 1257.478 MJ; Emisión de CO2 -16.727 kg; Código LER 17 02 01; Masa del elemento 9.2 kg; Volumen 0.008364 m3
Residuos:
- embalaje: re170203 Plástico. (componente de residuo); rendimiento 0.08 kg; Código LER 17 02 03; Masa del elemento 1 kg; Volumen 0.001667 m3

**mt22ppe010boab** Ud Hoja de puerta interior lisa de tablero de MDF de 3 mm de espesor
Datos técnicos: Coste energético 843.773 MJ; Emisión de CO2 3.054 kg
Residuos:
- embalaje: re170203 Plástico; rendimiento 0.102 kg
- embalaje: re170604 Materiales de aislamiento distintos de los especificados en los códigos 17 06 01 y 17 06 03. (componente de residuo); rendimiento 0.023 kg; Código LER 17 06 04; Masa del elemento 1 kg; Volumen 0.001667 m3

**mt23ppb031** Ud Tornillo de latón 21/35 mm
Datos técnicos: Coste energético 1.266 MJ; Emisión de CO2 0.086 kg; Código LER 17 04 01; Masa del elemento 0.0072 kg; Volumen 0.000005 m3
Residuos:
- embalaje: re150101 Envases de papel y cartón. (componente de residuo); rendimiento 0.001 kg; Código LER 15 01 01; Masa del elemento 1 kg; Volumen 0.001333 m3

**mt23hbl010aa** Ud Juego de manija y escudo largo de latón, color negro, acabado brillante, serie básica, para puerta interior
Datos técnicos: Coste energético 19.366 MJ; Emisión de CO2 1.359 kg
Residuos:
- embalaje: re150101 Envases de papel y cartón; rendimiento 0.072 kg
