# Puerta interior corrediza, de madera

- Propiedad del archivo: CYPE Ingenieros S.A.
- Formato: FIEBDC-3/2016
- Programa: Generador de precios de la construcción. CYPE Ingenieros, S.A.
- Fecha: 04/11/2025
- Ámbito geográfico: Perú
- Divisa: PEN
- Costes indirectos: 3 %
- Gastos generales: 13 %
- Beneficio industrial: 6 %
- IVA: 18 %

## L Carpintería, closets, vidrios y protecciones solares

### LP Puertas interiores

#### LPM De madera

**LPM021** Ud Puerta interior corrediza, de madera.
Puerta interior corrediza para doble tabique con hueco, lisa, de una hoja de 210x75x4,5 cm, de tablero de MDF de 3 mm de espesor, con chapa de madera de pino, relleno interior con parrilla tipo honey comb (panal de abeja) y bastidores de madera de pino, barnizada en taller; marco de madera maciza del mismo material y acabado que la hoja. Incluso, herrería de colgar, de cierre y tirador con manecilla para cierre de aluminio, serie básica.
Incluye: Presentación de la puerta. Colocación, aplomado y nivelación de marcos. Recibido a la obra de los elementos de fijación de marcos. Colocación de los herrería de colgar y guías. Colocación de la hoja. Colocación de los herrería de cierre. Colocación de accesorios. Ajuste final.
Criterio de medición de proyecto: Número de unidades previstas, según documentación gráfica de Proyecto.
Criterio de medición de obra: Se medirá el número de unidades realmente ejecutadas según especificaciones de Proyecto.

| Código | Ud | Descripción | Rendimiento | Precio | Importe |
|---|---|---|---|---|---|
| mt22aap040pta | Ud | Marco de madera maciza, para puerta de una hoja, de 210x75x4,5 cm, con elementos de fijación. (material) | 2 | 48.75 | 97.500 |
| mt23ppb100a | Ud | Herrería de colgar, kit para puerta corrediza. (material) | 1 | 31.4 | 31.400 |
| mt23ppb102c | m | Carril puerta corrediza doble aluminio. (material) | 1.7 | 35.78 | 60.826 |
| mt22ppe010boaa | Ud | Hoja de puerta interior lisa de tablero de MDF de 3 mm de espesor, con chapa de madera de pino, barnizada en taller, de 210x75x4,5 cm, relleno interior con parrilla tipo honey comb (panal de abeja) y bastidores de madera de pino. (material) | 1 | 156.08 | 156.080 |
| mt23hba020j | Ud | Tirador con manecilla para cierre de aluminio, serie básica, para puerta interior corrediza, para interior. (material) | 1 | 102.9 | 102.900 |
| mo017 | h | Operario carpintero. (mano de obra) | 1.48 | 33.34 | 49.343 |
| mo058 | h | Oficial carpintero. (mano de obra) | 1.48 | 22.96 | 33.981 |
| % | % | Herramientas | 2 % | 532.030 | 10.641 |
|  |  | Costes directos |  |  | 542.671 |

Residuos:
- colocación: mt22aap040pta Marco de madera maciza, para puerta de una hoja, de 210x75x4,5 cm, con elementos de fijación; factor de residuo 0.014

## Recursos

**mt22aap040pta** Ud Marco de madera maciza, para puerta de una hoja, de 210x75x4,5 cm, con elementos de fijación
Datos técnicos: Coste energético 1257.568 MJ; Emisión de CO2 -16.730 kg; Código LER 17 02 01; Masa del elemento 9.2 kg; Volumen 0.008364 m3
Residuos:
- embalaje: re170203 Plástico. (componente de residuo); rendimiento 0.08 kg; Código LER 17 02 03; Masa del elemento 1 kg; Volumen 0.001667 m3

**mt22ppe010boaa** Ud Hoja de puerta interior lisa de tablero de MDF de 3 mm de espesor
Datos técnicos: Coste energético 843.887 MJ; Emisión de CO2 3.051 kg
Residuos:
- embalaje: re170203 Plástico; rendimiento 0.102 kg
- embalaje: re170604 Materiales de aislamiento distintos de los especificados en los códigos 17 06 01 y 17 06 03. (componente de residuo); rendimiento 0.023 kg; Código LER 17 06 04; Masa del elemento 1 kg; Volumen 0.001667 m3

**mt23hba020j** Ud Tirador con manecilla para cierre de aluminio, serie básica, para puerta interior corrediza, para interior
Datos técnicos: Coste energético 3.285 MJ; Emisión de CO2 0.300 kg
Residuos:
- embalaje: re150101 Envases de papel y cartón. (componente de residuo); rendimiento 0.072 kg; Código LER 15 01 01; Masa del elemento 1 kg; Volumen 0.001333 m3
