# Aislamiento termoacústico interior de ductos metálicos

- Propiedad del archivo: CYPE Ingenieros S.A.
- Formato: FIEBDC-3/2016
- Programa: Generador de precios de la construcción. CYPE Ingenieros, S.A.
- Fecha: 24/10/2024
- Ámbito geográfico: Perú
- Divisa: PEN
- Costes indirectos: 3 %
- Gastos generales: 13 %
- Beneficio industrial: 6 %
- IVA: 18 %

## N Aislamientos e impermeabilizaciones

### NA Aislamientos térmicos

#### NAC Ductos metálicos

**NAC015** m² Aislamiento termoacústico interior de ductos metálicos.
Aislamiento termoacústico interior para ducto metálico rectangular de climatización, realizado con manta de lana de vidrio, revestida por la cara vista en el interior del ducto con tejido de vidrio de alta resistencia mecánica, de 25 mm de espesor, resistencia térmica 0,78 m²K/W, conductividad térmica 0,032 W/(mK), fijado con adhesivo ignífugo. Incluso, elementos de fijación al interior del ducto.
Incluye: Limpieza y preparación de la superficie soporte. Corte del aislamiento. Colocación del aislamiento. Fijación del aislamiento.
Criterio de medición de proyecto: Superficie medida según documentación gráfica de Proyecto.
Criterio de medición de obra: Se medirá la superficie realmente ejecutada según especificaciones de Proyecto.

| Código | Ud | Descripción | Rendimiento | Precio | Importe |
|---|---|---|---|---|---|
| mt42coi100eb | m² | Manta de lana de vidrio, revestida por la cara vista en el interior del ducto con tejido de vidrio de alta resistencia mecánica, de 25 mm de espesor, resistencia térmica 0,78 m²K/W, conductividad térmica 0,032 W/(mK), Euroclase A2-s1, d0 de reacción al fuego, con adhesivo ignífugo y elementos de fijación al interior del ducto. (material) | 1.1 | 37.53 | 41.283 |
| mo054 | h | Operario en aislamiento. (mano de obra) | 0.185 | 32.35 | 5.985 |
| mo101 | h | Oficial en aislamientos. (mano de obra) | 0.185 | 21.86 | 4.044 |
| % | % | Herramientas | 2 % | 51.312 | 1.026 |
|  |  | Costes directos |  |  | 52.338 |

Residuos:
- colocación: mt42coi100eb; factor de residuo 0.048

## Recursos

**mt42coi100eb** m² Manta de lana de vidrio
Datos técnicos: Coste energético 11.355 MJ; Emisión de CO2 0.640 kg; Código LER 17 06 04; Masa del elemento 0.35 kg; Volumen 0.000583 m3
Residuos:
- embalaje: re170203 Plástico. (componente de residuo); rendimiento 0.024 kg; Código LER 17 02 03; Masa del elemento 1 kg; Volumen 0.001667 m3
