# Pasillo técnico peatonal en techo plano no transitable

- Propiedad del archivo: CYPE INGENIEROS, S.A.
- Formato: FIEBDC-3/2002
- Ámbito geográfico: Perú
- Divisa: PEN
- Costes indirectos: 3.00 %
- Gastos generales: 13.00 %
- Beneficio industrial: 6.00 %
- IVA: 18.00 %

**QAD045** m² Pasillo técnico peatonal en techo plano no transitable, no ventilado, Deck con fijación mecánica, tipo convencional, pendiente del 1% al 15%. SOPORTE BASE: perfil nervado autoportante de plancha de acero galvanizado S 280 de 0,7 mm de espesor, acabado liso, con 3 viguetas de 50 mm de altura separados 260 mm; AISLAMIENTO TÉRMICO: panel rígido de lana de roca; IMPERMEABILIZACIÓN: tipo monocapa, no adherida, formada por una lámina de betún modificado con elastómero SBS, de 4 mm de espesor, con armadura de fieltro de poliéster reforzado y estabilizado de 150 g/m²; FIJACIONES MECÁNICAS: tornillos de acero de 6 mm de diámetro y 65 mm de longitud, con tratamiento anticorrosión, tarugo y arandela de reparto de 40x40 mm (3 ud/m²) y CAPA DE PROTECCIÓN: lámina de betún modificado con elastómero SBS, de 3,5 mm de espesor, con armadura de fieltro de poliéster reforzado y estabilizado de 150 g/m², con autoprotección mineral de color gris, totalmente adherida a la impermeabilización con soplete.
Pasillo técnico peatonal en techo plano no transitable, no ventilado, Deck con fijación mecánica, tipo convencional, pendiente del 1% al 15%. SOPORTE BASE: perfil nervado autoportante de plancha de acero galvanizado S 280 de 0,7 mm de espesor, acabado liso, con 3 viguetas de 50 mm de altura separados 260 mm; AISLAMIENTO TÉRMICO: panel rígido de lana de roca; IMPERMEABILIZACIÓN: tipo monocapa, no adherida, formada por una lámina de betún modificado con elastómero SBS, de 4 mm de espesor, con armadura de fieltro de poliéster reforzado y estabilizado de 150 g/m²; FIJACIONES MECÁNICAS: tornillos de acero de 6 mm de diámetro y 65 mm de longitud, con tratamiento anticorrosión, tarugo y arandela de reparto de 40x40 mm (3 ud/m²) y CAPA DE PROTECCIÓN: lámina de betún modificado con elastómero SBS, de 3,5 mm de espesor, con armadura de fieltro de poliéster reforzado y estabilizado de 150 g/m², con autoprotección mineral de color gris, totalmente adherida a la impermeabilización con soplete.
Incluye: Replanteo de las planchas nervadas y de los puntos singulares. Corte, preparación y colocación de las planchas. Fijación mecánica de las planchas. Revisión de la superficie base en la que se realiza la fijación del aislamiento de acuerdo con las exigencias de la técnica a emplear. Corte, ajuste y colocación del aislamiento. Colocación de la impermeabilización. Fijación mecánica de la impermeabilización. Colocación de la lámina de protección.
Criterio de medición de proyecto: Superficie medida en proyección horizontal, según documentación gráfica de Proyecto, desde las caras interiores de los antepechos o parapetos perimetrales que la limitan.
Criterio de medición de obra: Se medirá, en proyección horizontal, la superficie realmente ejecutada según especificaciones de Proyecto, desde las caras interiores de los antepechos o parapetos perimetrales que la limitan.
Criterio de valoración económica: El precio no incluye la ejecución y el sellado de las juntas ni la ejecución de remates en los encuentros con paramentos y desagües.

| Código | Ud | Descripción | Rendimiento | Precio | Importe |
|---|---|---|---|---|---|
| mt13ccg200ac | m² | Perfil nervado autoportante de plancha de acero galvanizado S 280 de 0,7 mm de espesor, acabado liso, con 3 viguetas de 50 mm de altura separados 260 mm, inercia 18 cm4 y masa superficial 5,5 kg/m². (material) | 1.100 | 28.90 | 31.79 |
| mt16lrw020gp | m² | Panel rígido de lana de roca, de doble densidad, revestido por la cara superior con tejido de fibra, de 80 mm de espesor, resistencia térmica 2,05 m²K/W, conductividad térmica 0,039 W/(mK), Euroclase A1 de reacción al fuego, calor específico 840 J/kgK y factor de resistencia a la difusión del vapor de agua 1. (material) | 1.050 | 300.70 | 315.74 |
| mt16aab010 | Ud | Fijación mecánica de los paneles aislantes a la plancha metálica (techos deck). (material) | 1.000 | 0.76 | 0.76 |
| mt14lga010ia | m² | Lámina de betún modificado con elastómero SBS, de 4 mm de espesor, masa nominal 5 kg/m², con armadura de fieltro de poliéster reforzado y estabilizado de 150 g/m², con autoprotección mineral de color gris. (material) | 1.100 | 30.30 | 33.33 |
| mt14lga100a | Ud | Tornillo de acero de 6 mm de diámetro y 65 mm de longitud, con tratamiento anticorrosión, tarugo y arandela de reparto de 40x40 mm. (material) | 3.000 | 0.79 | 2.37 |
| mt14lga010qa | m² | Lámina de betún modificado con elastómero SBS, de 3,5 mm de espesor, masa nominal 5 kg/m², con armadura de fieltro de poliéster reforzado y estabilizado de 150 g/m², con autoprotección mineral de color gris. (material) | 1.000 | 25.04 | 25.04 |
| mo051 | h | Operario en fachadas y techos de paneles metálicos. (mano de obra) | 0.186 | 22.27 | 4.14 |
| mo098 | h | Oficial en fachadas y techos de paneles metálicos. (mano de obra) | 0.186 | 15.00 | 2.79 |
| mo054 | h | Operario en aislamiento. (mano de obra) | 0.062 | 22.27 | 1.38 |
| mo101 | h | Oficial en aislamientos. (mano de obra) | 0.062 | 15.00 | 0.93 |
| mo029 | h | Operario aplicador de láminas impermeabilizantes. (mano de obra) | 0.210 | 21.66 | 4.55 |
| mo067 | h | Oficial aplicador de láminas impermeabilizantes. (mano de obra) | 0.210 | 15.00 | 3.15 |
| % | % | Herramientas | 2 % | 425.97 | 8.52 |
|  |  | Costes directos |  |  | 434.49 |
