# Pintura al temple sobre paramento interior de mortero de cemento

- Propiedad del archivo: CYPE Ingenieros S.A.
- Formato: FIEBDC-3/2016
- Programa: Generador de precios de la construcción. CYPE Ingenieros, S.A.
- Fecha: 25/10/2024
- Ámbito geográfico: Perú
- Divisa: PEN
- Costes indirectos: 3 %
- Gastos generales: 13 %
- Beneficio industrial: 6 %
- IVA: 18 %

## R Revestimientos

### RI Pinturas en paramentos interiores

#### RIT Al temple

**RIT010** m² Pintura al temple sobre paramento interior de mortero de cemento.
Aplicación manual de dos manos de pintura al temple, color blanco, acabado mate, textura gotelé con gota fina, la primera mano diluida con un máximo de 40% de agua y la siguiente sin diluir, (rendimiento: 0,55 kg/m² cada mano); sobre paramento interior de mortero de cemento, vertical, de hasta 3 m de altura.
Criterio de valoración económica: El precio incluye la protección de los elementos del entorno que puedan verse afectados durante los trabajos y la resolución de puntos singulares.
Incluye: Preparación, limpieza y lijado previo del soporte. Aplicación de una mano de fondo. Aplicación de una mano de acabado.
Criterio de medición de proyecto: Superficie medida según documentación gráfica de Proyecto, con el mismo criterio que el soporte base.
Criterio de medición de obra: Se medirá la superficie realmente ejecutada según especificaciones de Proyecto, con el mismo criterio que el soporte base.

| Código | Ud | Descripción | Rendimiento | Precio | Importe |
|---|---|---|---|---|---|
| mt27tem020c | kg | Pasta temple de picar blanco. (material) | 1.1 | 1.59 | 1.749 |
| mq08war020 | Ud | Equipo completo para aplicación de pintura con textura gotelé. (maquinaria) | 0.05 | 3.24 | 0.162 |
| mo038 | h | Operario pintor. (mano de obra) | 0.112 | 31.48 | 3.526 |
| mo076 | h | Oficial pintor. (mano de obra) | 0.112 | 21.86 | 2.448 |
| % | % | Herramientas | 2 % | 7.885 | 0.158 |
|  |  | Costes directos |  |  | 8.043 |

Residuos:
- colocación: mt27tem020c Pasta temple de picar blanco; factor de residuo 0.055

## Recursos

**mt27tem020c** kg Pasta temple de picar blanco
Datos técnicos: Coste energético 16.330 MJ; Emisión de CO2 0.824 kg; Código LER 08 01 99; Masa del elemento 1 kg; Volumen 0.001111 m3
Residuos:
- embalaje: re170203 Plástico. (componente de residuo); rendimiento 0.032 kg; Código LER 17 02 03; Masa del elemento 1 kg; Volumen 0.001667 m3
