# Barniz al agua para pisos de madera

- Propiedad del archivo: CYPE Ingenieros S.A.
- Formato: FIEBDC-3/2016
- Programa: Generador de precios de la construcción. CYPE Ingenieros, S.A.
- Fecha: 25/10/2024
- Ámbito geográfico: Perú
- Divisa: PEN
- Costes indirectos: 3 %
- Gastos generales: 13 %
- Beneficio industrial: 6 %
- IVA: 18 %

## R Revestimientos

### RM Pinturas y tratamientos sobre soporte de madera

#### RMB Barnices

**RMB030** m² Barniz al agua para pisos de madera.
Aplicación manual de dos manos de barniz al agua para pavimentos de madera, de dos componentes, a poro cerrado, acabado mate, incoloro, aplicado con brocha, rodillo o pistola, sin diluir, (rendimiento: 0,08 l/m² cada mano); (), sobre superficie de pisos de madera, en interiores.
Criterio de valoración económica: El precio incluye la protección de los elementos del entorno que puedan verse afectados durante los trabajos, pero no incluye la preparación del soporte.
Incluye: Aplicación de una mano de fondo y una mano de acabado.
Criterio de medición de proyecto: Superficie medida según documentación gráfica de Proyecto.
Criterio de medición de obra: Se medirá la superficie realmente ejecutada según especificaciones de Proyecto.

| Código | Ud | Descripción | Rendimiento | Precio | Importe |
|---|---|---|---|---|---|
| mt27baj070a | l | Barniz al agua para pavimentos de madera, de dos componentes para interior, a poro cerrado, incoloro, acabado mate, a base de resinas de poliuretano alifático, con resistencia al deslizamiento media, Euroclase Bfl-s1 de reacción al fuego, para aplicar con brocha, rodillo o pistola. (material) | 0.16 | 88.6 | 14.176 |
| mo038 | h | Operario pintor. (mano de obra) | 0.247 | 31.48 | 7.776 |
| mo076 | h | Oficial pintor. (mano de obra) | 0.062 | 21.86 | 1.355 |
| % | % | Herramientas | 2 % | 23.307 | 0.466 |
|  |  | Costes directos |  |  | 23.773 |

Residuos:
- colocación: mt27baj070a; factor de residuo 0.0275

## Recursos

**mt27baj070a** l Barniz al agua para pavimentos de madera
Datos técnicos: Coste energético 34.565 MJ; Emisión de CO2 2.051 kg; Código LER 08 01 11; Masa del elemento 1.07 kg; Volumen 0.001189 m3
Residuos:
- embalaje: re150104 Envases metálicos. (componente de residuo); rendimiento 0.057 kg; Código LER 15 01 04; Masa del elemento 1 kg; Volumen 0.001667 m3
