# Felpudo de caucho

- Propiedad del archivo: CYPE Ingenieros S.A.
- Formato: FIEBDC-3/2016
- Programa: Generador de precios de la construcción. CYPE Ingenieros, S.A.
- Fecha: 03/04/2024
- Ámbito geográfico: Perú
- Divisa: PEN
- Costes indirectos: 3 %
- Gastos generales: 13 %
- Beneficio industrial: 6 %
- IVA: 18 %

## R Revestimientos

### RS Pisos

#### RSF Alfombras y felpudos

**RSF015** Ud Felpudo de caucho.
Felpudo con base de caucho, acabado superficial con púas de caucho de color negro, espesor total 16 mm, uso interior y exterior, enrollable, de 60x40 cm, instalado en cajeado de piso formado por foso de 16 mm de profundidad (no incluido en este precio). Incluso preparación de la superficie soporte.
Incluye: Preparación de la superficie soporte. Colocación del felpudo.
Criterio de medición de proyecto: Número de unidades previstas, según documentación gráfica de Proyecto.
Criterio de medición de obra: Se medirá el número de unidades realmente ejecutadas según especificaciones de Proyecto.

| Código | Ud | Descripción | Rendimiento | Precio | Importe |
|---|---|---|---|---|---|
| mt18fec020uB | Ud | Felpudo con base de caucho, acabado superficial con púas de caucho de color negro, espesor total 16 mm, uso interior y exterior, enrollable, de 60x40 cm, para instalar en cajeado de piso formado por foso de 16 mm de profundidad. (material) | 1 | 60.67 | 60.670 |
| mo027 | h | Operario en moquetas y revestimientos textiles. (mano de obra) | 0.037 | 31.29 | 1.158 |
| mo065 | h | Oficial en moquetas y revestimientos textiles. (mano de obra) | 0.037 | 21.72 | 0.804 |
| % | % | Herramientas | 2 % | 62.632 | 1.253 |
|  |  | Costes directos |  |  | 63.885 |
