# Florón de escayola, para decoración de techo o pared

- Propiedad del archivo: CYPE Ingenieros S.A.
- Formato: FIEBDC-3/2016
- Programa: Generador de precios de la construcción. CYPE Ingenieros, S.A.
- Fecha: 03/04/2024
- Ámbito geográfico: Perú
- Divisa: PEN
- Costes indirectos: 3 %
- Gastos generales: 13 %
- Beneficio industrial: 6 %
- IVA: 18 %

## R Revestimientos

### RT Cielos rasos en interiores

#### RTP Prefabricados de escayola

**RTP200** Ud Florón de escayola, para decoración de techo o pared.
Florón de escayola, de 24 cm de diámetro, para decoración de techo o pared, recibido con cola para escayola. Incluso accesorios de fijación.
Incluye: Replanteo de la pieza. Humectación de la base de fijación. Extendido de la cola. Colocación y rejuntado de la pieza.
Criterio de medición de proyecto: Número de unidades previstas, según documentación gráfica de Proyecto.
Criterio de medición de obra: Se medirá el número de unidades realmente colocadas según especificaciones de Proyecto.

| Código | Ud | Descripción | Rendimiento | Precio | Importe |
|---|---|---|---|---|---|
| mt12rea120aaa | Ud | Florón de escayola, de 24 cm de diámetro. (material) | 1.05 | 22.69 | 23.825 |
| mt09eyc030 | kg | Cola para escayola. (material) | 0.1 | 1.06 | 0.106 |
| mo035 | h | Operario escayolista. (mano de obra) | 0.185 | 31.29 | 5.789 |
| % | % | Herramientas | 2 % | 29.720 | 0.594 |
|  |  | Costes directos |  |  | 30.314 |

Residuos:
- colocación: mt12rea120aaa Florón de escayola, de 24 cm de diámetro; factor de residuo 0.0053

## Recursos

**mt12rea120aaa** Ud Florón de escayola, de 24 cm de diámetro
Datos técnicos: Coste energético 14.390 MJ; Emisión de CO2 0.640 kg; Código LER 17 08 02; Masa del elemento 4.2 kg; Volumen 0.0042 m3
Residuos:
- embalaje: re170203 Plástico. (componente de residuo); rendimiento 0.002 kg; Código LER 17 02 03; Masa del elemento 1 kg; Volumen 0.001667 m3
