# Aplique de escayola

- Propiedad del archivo: CYPE Ingenieros S.A.
- Formato: FIEBDC-3/2016
- Programa: Generador de precios de la construcción. CYPE Ingenieros, S.A.
- Fecha: 03/04/2024
- Ámbito geográfico: Perú
- Divisa: PEN
- Costes indirectos: 3 %
- Gastos generales: 13 %
- Beneficio industrial: 6 %
- IVA: 18 %

## R Revestimientos

### RT Cielos rasos en interiores

#### RTP Prefabricados de escayola

**RTP250** Ud Aplique de escayola.
Aplique de escayola, de 14x37x15 cm, recibido con cola para escayola. Incluso accesorios de fijación.
Incluye: Replanteo de la pieza. Humectación de la base de fijación. Extendido de la cola. Colocación y rejuntado de la pieza.
Criterio de medición de proyecto: Número de unidades previstas, según documentación gráfica de Proyecto.
Criterio de medición de obra: Se medirá el número de unidades realmente colocadas según especificaciones de Proyecto.

| Código | Ud | Descripción | Rendimiento | Precio | Importe |
|---|---|---|---|---|---|
| mt12rea210aa | Ud | Aplique de escayola, de 14x37x15 cm. (material) | 1.05 | 50.94 | 53.487 |
| mt09eyc030 | kg | Cola para escayola. (material) | 0.01 | 1.06 | 0.011 |
| mo035 | h | Operario escayolista. (mano de obra) | 0.185 | 31.29 | 5.789 |
| % | % | Herramientas | 2 % | 59.287 | 1.186 |
|  |  | Costes directos |  |  | 60.473 |
