# FIEBDC-3

- Propiedad del archivo: CYPE INGENIEROS, S.A.
- Formato: FIEBDC-3/2002
- Ámbito geográfico: Perú
- Costes indirectos: 3.00 %
- Gastos generales: 13.00 %
- Beneficio industrial: 6.00 %
- IVA: 18.00 %

| Código | Ud | Descripción | Precio |
|---|---|---|---|
| mo008 | h | Operario plomero. (mano de obra) | 4.21 |
| mo107 | h | Oficial plomero. (mano de obra) | 2.78 |

**UAI010** m Sumidero longitudinal de albañilería, de 250 mm de ancho interior y 400 mm de alto, con rejilla de acero galvanizado, carga de rotura 15 kN.
Formación de sumidero longitudinal con paredes de albañilería de ladrillo cerámico macizo, recibido con mortero de cemento, confeccionado en obra, dosificación 1:6, enfoscada y bruñida interiormente con mortero de cemento, confeccionado en obra, con aditivo hidrófugo, dosificación 1:3, con rejilla y marco de acero galvanizado, de 250 mm de ancho interior y 400 mm de alto, carga de rotura 15 kN, realizado sobre falso piso de concreto simple f'c=210 kg/cm² (21 MPa), no expuesto a ciclos de congelamiento y deshielo, exposición a sulfatos insignificante, sin requerimiento de permeabilidad, no expuesto a cloruros, tamaño máximo del agregado 19 mm, consistencia blanda de 15 cm de espesor. Incluso parte proporcional de piezas especiales, recibido, sifón en línea modular colocado a la salida del sumidero para garantizar el sello hidráulico, incluyendo el relleno del trasdós con concreto y sin incluir la excavación. Totalmente montado, conexionado a la red general de desagüe y probado.
Incluye: Replanteo y trazado del sumidero. Eliminación de las tierras sueltas en el fondo previamente excavado. Vaciado y compactación del concreto en formación de falso piso. Formación de la obra de albañilería con ladrillos, previamente humedecidos, colocados con mortero. Formación de agujeros para conexionado de tubos. Empalme y rejuntado de la tubería al sumidero. Colocación del sifón en línea. Enfoscado y bruñido por el interior con mortero de cemento, redondeando ángulos. Relleno del trasdós. Colocación del marco y la rejilla.
Criterio de medición de proyecto: Longitud medida en proyección horizontal, según documentación gráfica de Proyecto.
Criterio de medición de obra: Se medirá, en proyección horizontal, la longitud realmente ejecutada según especificaciones de Proyecto.

| Código | Ud | Descripción | Rendimiento | Precio | Importe |
|---|---|---|---|---|---|
| mt10hmf055akb | m³ | Concreto simple f'c=210 kg/cm² (21 MPa), no expuesto a ciclos de congelamiento y deshielo, exposición a sulfatos insignificante, sin requerimiento de permeabilidad, no expuesto a cloruros, tamaño máximo del agregado 19 mm, consistencia blanda, premezclado en planta, según el Reglamento Nacional de Edificaciones NTE E.060. (material) | 0.956 | 60.93 | 58.25 |
| mt04lma010b | Ud | Ladrillo cerámico macizo de elaboración mecánica para revestir, 25x12x5 cm. (material) | 78.000 | 0.19 | 14.82 |
| mt08aaa010a | m³ | Agua. (material) | 0.012 | 1.10 | 0.01 |
| mt01arg005a | t | Arena de cantera, para mortero preparado en obra. (material) | 0.073 | 15.02 | 1.10 |
| mt08cem000b | kg | Cemento gris en sacos. (material) | 15.017 | 0.11 | 1.65 |
| mt08adt010 | kg | Aditivo hidrófugo para impermeabilización de morteros u concretos. (material) | 0.155 | 0.88 | 0.14 |
| mt11rej020b | Ud | Marco y rejilla de acero galvanizado, de 250 mm de ancho y 500 mm de longitud, para canaleta de 250 mm de ancho interior y 400 mm de alto, carga de rotura 15 kN. (material) | 2.000 | 8.77 | 17.54 |
| mt11var120b | Ud | Sifón en línea de PVC, color gris, modular, con unión macho/hembra, de 110 mm de diámetro. (material) | 0.200 | 33.32 | 6.66 |
| mq06hor010 | h | Mezcladora de concreto. (maquinaria) | 0.033 | 1.16 | 0.04 |
| mo041 | h | Operario de construcción de obra civil. (mano de obra) | 1.778 | 4.07 | 7.24 |
| mo087 | h | Oficial de construcción de obra civil. (mano de obra) | 1.328 | 2.78 | 3.69 |
| % | % | Herramientas | 2 % | 111.14 | 2.22 |
|  |  | Costes directos |  |  | 113.36 |
