# Ducha solar

- Propiedad del archivo: CYPE Ingenieros S.A.
- Formato: FIEBDC-3/2016
- Programa: Generador de precios de la construcción. CYPE Ingenieros, S.A.
- Fecha: 03/04/2024
- Ámbito geográfico: Perú
- Divisa: PEN
- Costes indirectos: 3 %
- Gastos generales: 13 %
- Beneficio industrial: 6 %
- IVA: 18 %

## U Urbanización interior del terreno

### UP Piscinas

#### UPE Amoblamiento exterior

**UPE041** Ud Ducha solar.
Ducha solar para piscina, de aluminio, con maneta monomando y rociador fijo, con sistema antical y depósito acumulador de aluminio de 30 litros para calentar el agua aprovechando la energía solar, fijada a una superficie soporte (no incluida en este precio). Incluso anclajes, topes, embellecedores, juntas, tarugos y tornillos, racor de conexión, tuberías para conducción de agua y elementos de anclaje.
Incluye: Replanteo. Montaje de la ducha. Eliminación y limpieza del material sobrante. Comprobación de su correcto funcionamiento.
Criterio de medición de proyecto: Número de unidades previstas, según documentación gráfica de Proyecto.
Criterio de medición de obra: Se medirá el número de unidades realmente ejecutadas según especificaciones de Proyecto.

| Código | Ud | Descripción | Rendimiento | Precio | Importe |
|---|---|---|---|---|---|
| mt47pep042a | Ud | Ducha solar para piscina, de aluminio, con maneta monomando y rociador fijo, con sistema antical y depósito acumulador de aluminio de 30 litros para calentar el agua aprovechando la energía solar, con anclajes, topes, embellecedores, juntas, tarugos y tornillos. (material) | 1 | 2771.98 | 2771.980 |
| mt47pep041 | Ud | Repercusión por instalación de ducha exterior en área de piscina. Incluye los materiales necesarios para la formación del plato de ducha, instalación de acometida de agua, instalación de desagües y conexiones a la redes principales. (material) | 1 | 1416.15 | 1416.150 |
| mt09reh330 | kg | Mortero de resina epoxi con arena de sílice, de endurecimiento rápido, para relleno de anclajes. (material) | 0.2 | 15.12 | 3.024 |
| mo107 | h | Oficial plomero. (mano de obra) | 1.48 | 21.68 | 32.086 |
| mo041 | h | Operario de construcción de obra civil. (mano de obra) | 7.401 | 31.29 | 231.577 |
| mo087 | h | Oficial de construcción de obra civil. (mano de obra) | 2.467 | 21.72 | 53.583 |
| % | % | Herramientas | 2 % | 4508.400 | 90.168 |
|  |  | Costes directos |  |  | 4598.568 |

Residuos:
- colocación: mt09reh330 Mortero de resina epoxi con arena de sílice, de endurecimiento rápido, para relleno de anclajes; factor de residuo 0.042925

## Recursos

**mt47pep042a** Ud Ducha solar para piscina
Datos técnicos: Coste energético 1239.811 MJ; Emisión de CO2 96.791 kg
Residuos:
- embalaje: re150101 Envases de papel y cartón. (componente de residuo); rendimiento 1.567 kg; Código LER 15 01 01; Masa del elemento 1 kg; Volumen 0.001333 m3

**mt09reh330** kg Mortero de resina epoxi con arena de sílice, de endurecimiento rápido, para relleno de anclajes
Datos técnicos: Coste energético 2.251 MJ; Emisión de CO2 0.184 kg; Código LER 17 09 04; Masa del elemento 1 kg; Volumen 0.000667 m3
Residuos:
- embalaje: re170203 Plástico. (componente de residuo); rendimiento 0.003 kg; Código LER 17 02 03; Masa del elemento 1 kg; Volumen 0.001667 m3
