# Manguito pasamuros de PVC, de 40 mm de diámetro y 300 mm de longitud, color gris

- Propiedad del archivo: CYPE INGENIEROS, S.A.
- Formato: FIEBDC-3/2002
- Ámbito geográfico: Perú
- Divisa: PEN
- Costes indirectos: 3.00 %
- Gastos generales: 13.00 %
- Beneficio industrial: 6.00 %
- IVA: 18.00 %

**UPM050** Ud Manguito pasamuros de PVC, de 40 mm de diámetro y 300 mm de longitud, color gris.
Manguito pasamuros de PVC, de 40 mm de diámetro y 300 mm de longitud, color gris.
Incluye: Colocación del manguito pasamuros.
Criterio de medición de proyecto: Número de unidades previstas, según documentación gráfica de Proyecto.
Criterio de medición de obra: Se medirá el número de unidades realmente ejecutadas según especificaciones de Proyecto.

| Código | Ud | Descripción | Rendimiento | Precio | Importe |
|---|---|---|---|---|---|
| mt47ped090c | Ud | Manguito pasamuros de PVC, de 40 mm de diámetro y 300 mm de longitud, color gris. (material) | 1.000 | 39.35 | 39.35 |
| mo008 | h | Operario plomero. (mano de obra) | 0.124 | 22.27 | 2.76 |
| mo107 | h | Oficial plomero. (mano de obra) | 0.124 | 14.97 | 1.86 |
| % | % | Herramientas | 2 % | 43.97 | 0.88 |
|  |  | Costes directos |  |  | 44.85 |
