# Celosía de albañilería para vallado de terreno, sobre muro

- Propiedad del archivo: CYPE Ingenieros S.A.
- Formato: FIEBDC-3/2016
- Programa: Generador de precios de la construcción. CYPE Ingenieros, S.A.
- Fecha: 25/10/2024
- Ámbito geográfico: Perú
- Divisa: PEN
- Costes indirectos: 3 %
- Gastos generales: 13 %
- Beneficio industrial: 6 %
- IVA: 18 %

## U Urbanización interior del terreno

### UV Cerramientos exteriores

#### UVC Celosía de albañilería

**UVC010** m² Celosía de albañilería para vallado de terreno, sobre muro.
Vallado de terreno formado por celosía de albañilería de bloques cerámicos de celosía decorativa, color rojo, acabado mate, de 20x20x7 cm, recibidos con mortero de cemento, confeccionado en obra, dosificación 1:6, sobre muro de albañilería u concreto.
Criterio de valoración económica: El precio no incluye el muro.
Incluye: Replanteo de los cerramientos a realizar. Colocación y aplomado de miras de referencia. Tendido de hilos entre miras. Colocación de plomos fijos en las aristas. Colocación de las piezas. Repaso de las juntas y limpieza del paramento.
Criterio de medición de proyecto: Superficie medida según documentación gráfica de Proyecto.
Criterio de medición de obra: Se medirá la superficie realmente ejecutada según especificaciones de Proyecto.

| Código | Ud | Descripción | Rendimiento | Precio | Importe |
|---|---|---|---|---|---|
| mt08aaa010a | m³ | Agua. (material) | 0.006 | 4.68 | 0.028 |
| mt01arg005a | t | Arena de cantera, para mortero preparado en obra. (material) | 0.011 | 62.49 | 0.687 |
| mt08cem000b | kg | Cemento gris en sacos. (material) | 1.75 | 0.47 | 0.823 |
| mt20cec030a | Ud | Bloque cerámico de celosía decorativa, color rojo, acabado mate, de 20x20x7 cm. (material) | 23 | 3.07 | 70.610 |
| mq06hor010 | h | Mezcladora de concreto eléctrica con una capacidad de amasado de 160 l. (maquinaria) | 0.005 | 10.45 | 0.052 |
| mo041 | h | Operario de construcción de obra civil. (mano de obra) | 0.555 | 31.48 | 17.471 |
| mo087 | h | Oficial de construcción de obra civil. (mano de obra) | 0.624 | 21.86 | 13.641 |
| % | % | Herramientas | 2 % | 103.312 | 2.066 |
|  |  | Costes directos |  |  | 105.378 |

Residuos:
- colocación: mt01arg005a Arena de cantera, para mortero preparado en obra; factor de residuo 0.00501329
- colocación: mt08cem000b Cemento gris en sacos; factor de residuo 0.0063
- colocación: mt20cec030a Bloque cerámico de celosía decorativa, color rojo, acabado mate, de 20x20x7 cm; factor de residuo 0.0105

## Recursos

**mt08aaa010a** m³ Agua
Datos técnicos: Coste energético 60.000 MJ; Emisión de CO2 30.000 kg

**mt01arg005a** t Arena de cantera, para mortero preparado en obra
Datos técnicos: Coste energético 75.000 MJ; Emisión de CO2 4.000 kg; Código LER 01 04 08; Masa del elemento 1000 kg; Volumen 0.666667 m3

**mt08cem000b** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt20cec030a** Ud Bloque cerámico de celosía decorativa, color rojo, acabado mate, de 20x20x7 cm
Datos técnicos: Coste energético 10.183 MJ; Emisión de CO2 0.639 kg; Código LER 17 01 03; Masa del elemento 2.67 kg; Volumen 0.002136 m3
Residuos:
- embalaje: re170201 Madera; rendimiento 0.014 kg
- embalaje: re170203 Plástico; rendimiento 0.005 kg
