# Control de plagas de insectos

- Propiedad del archivo: CYPE INGENIEROS, S.A.
- Formato: FIEBDC-3/2002
- Ámbito geográfico: Perú
- Divisa: PEN
- Costes indirectos: 3.00 %
- Gastos generales: 13.00 %
- Beneficio industrial: 6.00 %
- IVA: 18.00 %

## 0 Trabajos preliminares

### 0D Desratización, desinfección y eliminación de plantas

#### 0DD Desinfecciones

**0DD010** m² Control de plagas de insectos.
Desinsectación mediante la aplicación de productos insecticidas en el interior del edificio. Incluso limpieza, recogida y retirada de restos de obra.
Incluye: Preparación del producto. Aplicación del producto en el interior del edificio. Recogida de residuos y carga sobre contenedor.
Criterio de medición de proyecto: Superficie medida según documentación gráfica de Proyecto.
Criterio de medición de obra: Se medirá la superficie realmente ejecutada según especificaciones de Proyecto.

| Código | Ud | Descripción | Rendimiento | Precio | Importe |
|---|---|---|---|---|---|
| mt48pla010 | kg | Insecticida para el control de plagas de insectos. (material) | 0.002 | 93.76 | 0.19 |
| mq09pla010 | h | Bomba manual de pistón para tratamientos fitosanitarios y herbicidas. (maquinaria) | 0.003 | 74.61 | 0.22 |
| mo020 | h | Operario de construcción. (mano de obra) | 0.004 | 31.48 | 0.13 |
| % | % | Herramientas | 2 % | 0.54 | 0.01 |
|  |  | Costes directos |  |  | 0.55 |
