# Despalme de arbustos y hierbas

- Propiedad del archivo: CYPE INGENIEROS, S.A.
- Formato: FIEBDC-3/2002
- Ámbito geográfico: Perú
- Divisa: PEN
- Costes indirectos: 3.00 %
- Gastos generales: 13.00 %
- Beneficio industrial: 6.00 %
- IVA: 18.00 %

## 0 Trabajos preliminares

### 0D Desratización, desinfección y eliminación de plantas

#### 0DP Eliminación de plantas

**0DP020** m² Despalme de arbustos y hierbas.
Despalme de arbustos y hierbas, en el interior y en el exterior del edificio, con desbrozadora. Incluso recogida de la broza generada y carga sobre contenedor.
Incluye: Protección y señalización de los espacios afectados. Arranque de arbustos y hierbas. Recogida de la broza generada. Carga sobre contenedor.
Criterio de medición de proyecto: Superficie medida según documentación gráfica de Proyecto.
Criterio de medición de obra: Se medirá la superficie realmente ejecutada según especificaciones de Proyecto.

| Código | Ud | Descripción | Rendimiento | Precio | Importe |
|---|---|---|---|---|---|
| mq09bro010 | h | Desbrozadora equipada con disco de dientes de sierra o con hilo de corte, de 0,42 kW de potencia. (maquinaria) | 0.035 | 13.57 | 0.47 |
| mo112 | h | Peón especializado de construcción. (mano de obra) | 0.043 | 21.39 | 0.92 |
| mo113 | h | Peón de construcción. (mano de obra) | 0.043 | 21.05 | 0.91 |
| % | % | Herramientas | 2 % | 2.30 | 0.05 |
|  |  | Costes directos |  |  | 2.35 |
