# Excavación para vaciado de tierras y detritus de colmatación

- Propiedad del archivo: CYPE INGENIEROS, S.A.
- Formato: FIEBDC-3/2002
- Ámbito geográfico: Perú
- Divisa: PEN
- Costes indirectos: 3.00 %
- Gastos generales: 13.00 %
- Beneficio industrial: 6.00 %
- IVA: 18.00 %

## 0 Trabajos preliminares

### 0G Trabajos arqueológicos

#### 0GE Excavaciones arqueológicas y transportes

**0GE050** m³ Excavación para vaciado de tierras y detritus de colmatación.
Excavación para vaciado de tierras y detritus de colmatación en pozo existente, con posible aparición de materiales arqueológicos entre 1 y 2 m de profundidad, realizada con medios manuales, con seguimiento arqueológico a pie de obra. Incluso carga de tierras y materiales arqueológicos encontrados, y transporte con medios manuales, a punto de inspección arqueológica, para tratamiento de los mismos.
Incluye: Replanteo en el terreno. Excavación y extracción de tierras. Carga a camión de las tierras excavadas.
Criterio de medición de proyecto: Volumen medido según documentación gráfica de Proyecto.
Criterio de medición de obra: Se medirá el volumen realmente excavado según especificaciones de Proyecto.

| Código | Ud | Descripción | Rendimiento | Precio | Importe |
|---|---|---|---|---|---|
| mo000 | h | arqueólogo. (mano de obra) | 1.466 | 47.82 | 70.10 |
| mo057 | h | Asistente arqueólogo. (mano de obra) | 2.933 | 28.84 | 84.59 |
| mo112 | h | Peón especializado de construcción. (mano de obra) | 12.465 | 22.33 | 278.34 |
| % | % | Herramientas | 2 % | 433.03 | 8.66 |
|  |  | Costes directos |  |  | 441.69 |
