# Embalaje de amoblamiento auxiliar

- Propiedad del archivo: CYPE INGENIEROS, S.A.
- Formato: FIEBDC-3/2002
- Ámbito geográfico: Perú
- Divisa: PEN
- Costes indirectos: 3.00 %
- Gastos generales: 13.00 %
- Beneficio industrial: 6.00 %
- IVA: 18.00 %

## 0 Trabajos preliminares

### 0M Amoblamiento

#### 0ME Embalaje

**0ME010** m³ Embalaje de amoblamiento auxiliar.
Suministro y colocación de láminas de polietileno transparente, film alveolar y cajas de cartón, para embalaje de amoblamiento auxiliar como archivos, material electrónico, etc., (aproximadamente 7 ud/m³), para su transporte hasta el lugar de almacenaje. Incluso gránulos de poliestireno expandido para las cajas, cinta autoadhesiva, y recogida y carga de restos sobre camión o contenedor.
Incluye: Embalaje del amoblamiento. Limpieza y retirada de restos a contenedor.
Criterio de medición de proyecto: Volumen medido según documentación gráfica de Proyecto.
Criterio de medición de obra: Se medirá el volumen realmente ejecutado según especificaciones de Proyecto.

| Código | Ud | Descripción | Rendimiento | Precio | Importe |
|---|---|---|---|---|---|
| mt32war020 | m² | Lámina de polietileno transparente, de 0,2 mm de espesor. (material) | 4.895 | 0.61 | 2.99 |
| mt32war050 | m² | Film alveolar para embalar. (material) | 4.895 | 2.19 | 10.72 |
| mt32war030 | m | Cinta plástica autoadhesiva. (material) | 2.455 | 0.14 | 0.34 |
| mt32war040 | m² | Cartón rizado para embalaje. (material) | 1.000 | 1.21 | 1.21 |
| mt32war070 | kg | Gránulos de poliestireno expandido, de 10 kg/m³ de densidad, de granulometría comprendida entre 2 y 3 mm, para protección y embalaje. (material) | 0.100 | 23.09 | 2.31 |
| mo113 | h | Peón de construcción. (mano de obra) | 0.883 | 21.05 | 18.59 |
| % | % | Herramientas | 2 % | 36.16 | 0.72 |
|  |  | Costes directos |  |  | 36.88 |
