# Protección de mobiliario

- Propiedad del archivo: CYPE INGENIEROS, S.A.
- Formato: FIEBDC-3/2002
- Ámbito geográfico: Perú
- Divisa: PEN
- Costes indirectos: 3.00 %
- Gastos generales: 13.00 %
- Beneficio industrial: 6.00 %
- IVA: 18.00 %

## 0 Trabajos preliminares

### 0M Amoblamiento

#### 0MP Protección

**0MP011** m³ Protección de mobiliario.
Suministro y colocación de láminas de polietileno transparente sobre el mobiliario (aproximadamente 2 ud/m³), solapadas entre sí al menos 15 cm y fijadas con cinta adhesiva, para protegerlo frente a la suciedad y el polvo ocasionado por los trabajos de rehabilitación. Incluso posterior retirada de láminas, recogida y carga sobre contenedor.
Incluye: Colocación de la protección. Retirada de la protección y carga sobre contenedor.
Criterio de medición de proyecto: Volumen medido según documentación gráfica de Proyecto.
Criterio de medición de obra: Se medirá el volumen realmente ejecutado según especificaciones de Proyecto.

| Código | Ud | Descripción | Rendimiento | Precio | Importe |
|---|---|---|---|---|---|
| mt32war020 | m² | Lámina de polietileno transparente, de 0,2 mm de espesor. (material) | 5.880 | 0.61 | 3.59 |
| mt32war030 | m | Cinta plástica autoadhesiva. (material) | 1.680 | 0.14 | 0.24 |
| mo113 | h | Peón de construcción. (mano de obra) | 0.317 | 21.05 | 6.67 |
| % | % | Herramientas | 2 % | 10.50 | 0.21 |
|  |  | Costes directos |  |  | 10.71 |
