# Alquiler diario de andamio eléctrico, formado por plataforma elevadora sobre mástil

- Propiedad del archivo: CYPE INGENIEROS, S.A.
- Formato: FIEBDC-3/2002
- Ámbito geográfico: Perú
- Costes indirectos: 3.00 %
- Gastos generales: 13.00 %
- Beneficio industrial: 6.00 %
- IVA: 16.00 %

## 0 Actuaciones previas

### 0X Andamios y maquinaria de elevación

#### 0XA Andamios

**0XA010** Ud Alquiler diario de andamio eléctrico, formado por plataforma elevadora sobre mástil.
Alquiler diario de andamio eléctrico, formado por plataforma elevadora sobre mástil, para trabajos de rehabilitación de fachadas. Incluso p/p de mantenimiento y seguro de responsabilidad civil.
Incluye: Revisión periódica para garantizar su estabilidad y condiciones de seguridad.
Criterio de medición de proyecto: Número de unidades previstas, según documentación gráfica de Proyecto.
Criterio de medición de obra: Amortización en forma de alquiler diario, según condiciones definidas en el contrato suscrito con la empresa suministradora.

| Código | Ud | Descripción | Rendimiento | Precio | Importe |
|---|---|---|---|---|---|
| mq13and010a10000 | Ud | alquiler diario de andamio eléctrico, formado por plataforma elevadora sobre mástil. (maquinaria) | 1.399 | 345.30 | 483.07 |
| % | % | Costes directos complementarios | 2 % | 483.07 | 9.66 |
|  |  | Costes directos |  |  | 492.73 |
