# Montaje y desmontaje en obra de andamio eléctrico, formado por plataforma elevadora sobre mástil

- Propiedad del archivo: CYPE INGENIEROS, S.A.
- Formato: FIEBDC-3/2002
- Ámbito geográfico: Perú
- Costes indirectos: 3.00 %
- Gastos generales: 13.00 %
- Beneficio industrial: 6.00 %
- IVA: 16.00 %

## 0 Actuaciones previas

### 0X Andamios y maquinaria de elevación

#### 0XA Andamios

**0XA030** Ud Montaje y desmontaje en obra de andamio eléctrico, formado por plataforma elevadora sobre mástil.
Montaje y desmontaje en obra de andamio eléctrico, formado por plataforma elevadora sobre mástil, según planos de montaje. Incluso accesorios, sistemas de protección, anclajes y reposiciones.
Incluye: Replanteo de los apoyos. Limpieza y preparación de la superficie de apoyo y protección de los espacios afectados. Montaje y colocación de los componentes. Colocación de la plataforma de trabajo. Colocación de los elementos de protección, acceso y señalización. Prueba de carga. Desmontaje y retirada del andamio.
Criterio de medición de proyecto: Número de unidades previstas, según documentación gráfica de Proyecto.
Criterio de medición de obra: Se medirá el número de unidades realmente ejecutadas según especificaciones de Proyecto.

| Código | Ud | Descripción | Rendimiento | Precio | Importe |
|---|---|---|---|---|---|
| mq13and030a3000 | Ud | Montaje y desmontaje de andamio eléctrico, formado por plataforma elevadora sobre mástil. (maquinaria) | 1.399 | 103.59 | 144.92 |
| % | % | Costes directos complementarios | 2 % | 144.92 | 2.90 |
|  |  | Costes directos |  |  | 147.82 |
