# Conexión de la acometida del edificio a la red general de saneamiento del municipio a través de buzón de inspección

- Propiedad del archivo: CYPE INGENIEROS, S.A.
- Formato: FIEBDC-3/2002
- Ámbito geográfico: Perú
- Divisa: PEN
- Costes indirectos: 3.00 %
- Gastos generales: 13.00 %
- Beneficio industrial: 6.00 %
- IVA: 18.00 %

## A Acondicionamiento del terreno

### AS Red de desagüe

#### ASB Acometidas

**ASB020** Ud Conexión de la acometida del edificio a la red general de saneamiento del municipio a través de buzón de inspección.
Conexión de la acometida del edificio a la red general de saneamiento del municipio a través de buzón de inspección. Incluso junta flexible para el empalme de la acometida y mortero de cemento para repaso y bruñido en el interior del buzón.
Criterio de valoración económica: El precio no incluye la excavación ni el buzón de inspección.
Incluye: Replanteo y trazado de la conexión en el buzón de inspección. Rotura del buzón con compresor. Montaje, conexionado y comprobación de su correcto funcionamiento.
Criterio de medición de proyecto: Número de unidades previstas, según documentación gráfica de Proyecto.
Criterio de medición de obra: Se medirá el número de unidades realmente ejecutadas según especificaciones de Proyecto.

| Código | Ud | Descripción | Rendimiento | Precio | Importe |
|---|---|---|---|---|---|
| mt08aaa010a | m³ | Agua. (material) | 0.013 | 4.68 | 0.06 |
| mt01arg005a | t | Arena de cantera, para mortero preparado en obra. (material) | 0.106 | 62.49 | 6.62 |
| mt08cem000b | kg | Cemento gris en sacos. (material) | 16.250 | 0.47 | 7.64 |
| mt11var200 | Ud | Material para ejecución de junta flexible en el empalme de la acometida al buzón de inspección. (material) | 1.000 | 56.95 | 56.95 |
| mq05pdm110 | h | Compresor portátil diesel media presión 10 m³/min. (maquinaria) | 1.159 | 23.48 | 27.21 |
| mq05mai030 | h | Martillo neumático. (maquinaria) | 2.318 | 13.85 | 32.10 |
| mq06hor010 | h | Mezcladora de concreto eléctrica con una capacidad de amasado de 160 l. (maquinaria) | 0.053 | 10.45 | 0.55 |
| mo020 | h | Operario de construcción. (mano de obra) | 4.295 | 32.86 | 141.13 |
| mo112 | h | Peón especializado de construcción. (mano de obra) | 7.187 | 22.33 | 160.49 |
| % | % | Herramientas | 2 % | 432.75 | 8.66 |
|  |  | Costes directos |  |  | 441.41 |
