# Canaleta prefabricada de PVC

- Propiedad del archivo: CYPE INGENIEROS, S.A.
- Formato: FIEBDC-3/2002
- Ámbito geográfico: Perú
- Costes indirectos: 0.03 %
- Gastos generales: 13.00 %
- Beneficio industrial: 6.00 %
- IVA: 18.00 %

## A Acondicionamiento del terreno

### AS Red de desagüe

#### ASI Sistemas de drenaje de suelos

**ASI050** m Canaleta prefabricada de PVC, de 500 mm de longitud, 200 mm de ancho y 188 mm de alto, gris, con conexiones de Ø 90 mm y Ø 110 mm, modelo CAN-200-GM "ADEQUA", con rejilla de acero galvanizado, carga de rotura 15 kN, de 200 mm de ancho y 1000 mm de longitud, modelo RAG-200-A15.
Suministro y colocación de canaleta prefabricada de PVC, de 500 mm de longitud, 200 mm de ancho y 188 mm de alto, gris, con conexiones de Ø 90 mm y Ø 110 mm, modelo CAN-200-GM "ADEQUA", con rejilla de acero galvanizado, carga de rotura 15 kN, de 200 mm de ancho y 1000 mm de longitud, modelo RAG-200-A15, colocada sobre falso piso de concreto simple f'c=210 kg/cm² (21 MPa), no expuesto a ciclos de congelamiento y deshielo, exposición a sulfatos insignificante, sin requerimiento de permeabilidad, no expuesto a cloruros, tamaño máximo del agregado 19 mm, consistencia blanda de 10 cm de espesor. Incluso parte proporcional de accesorios de montaje, piezas especiales, material auxiliar, elementos de sujeción y sin incluir la excavación. Totalmente montada, conexionada a la red general de desagüe y probada.
Incluye: Replanteo y trazado de la canaleta. Eliminación de las tierras sueltas del fondo de la excavación. Vertido y compactación del concreto en formación de falso piso. Montaje de las piezas prefabricadas. Formación de agujeros para conexionado de tubos. Empalme y rejuntado de los colectores a la canaleta. Colocación de la rejilla.
Criterio de medición de proyecto: Longitud medida en proyección horizontal, según documentación gráfica de Proyecto.
Criterio de medición de obra: Se medirá, en proyección horizontal, la longitud realmente ejecutada según especificaciones de Proyecto.

| Código | Ud | Descripción | Rendimiento | Precio | Importe |
|---|---|---|---|---|---|
| mt10hmf055akb | m³ | Concreto simple f'c=210 kg/cm² (21 MPa), no expuesto a ciclos de congelamiento y deshielo, exposición a sulfatos insignificante, sin requerimiento de permeabilidad, no expuesto a cloruros, tamaño máximo del agregado 19 mm, consistencia blanda, premezclado en planta, según el Reglamento Nacional de Edificaciones NTE E.060. (material) | 0.052 | 60.81 | 3.16 |
| mt11cnq120a | Ud | Canaleta prefabricada de PVC, de 500 mm de longitud, 200 mm de ancho y 188 mm de alto, gris, con conexiones de Ø 90 mm y Ø 110 mm, modelo CAN-200-GM "ADEQUA", incluso parte proporcional de piezas especiales. (material) | 2.000 | 12.06 | 24.12 |
| mt11cnq125a | Ud | Rejilla de acero galvanizado, carga de rotura 15 kN, de 200 mm de ancho y 1000 mm de longitud, modelo RAG-200-A15, "ADEQUA", para canaleta prefabricada de PVC. (material) | 1.000 | 37.03 | 37.03 |
| mt11var020 | Ud | Material auxiliar para saneamiento. (material) | 3.000 | 0.69 | 2.07 |
| au00auh040 |  | Vibrador de concreto, eléctrico. | 1.000 | 0.00 | 0.00 |
| mo019 | h | Operario de construcción. (mano de obra) | 0.521 | 4.38 | 2.28 |
| mo105 | h | Peón de construcción. (mano de obra) | 0.627 | 3.44 | 2.16 |
| % | % | Costes directos complementarios | 2 % | 70.82 | 1.42 |
|  |  | Costes directos |  |  | 72.24 |
