# Demolición de muro de concreto armado

- Propiedad del archivo: CYPE INGENIEROS, S.A.
- Formato: FIEBDC-3/2002
- Ámbito geográfico: Perú
- Divisa: PEN
- Costes indirectos: 3.00 %
- Gastos generales: 13.00 %
- Beneficio industrial: 6.00 %
- IVA: 18.00 %

## D Demoliciones

### DD Cimentaciones

#### DDC Muros de contención

**DDC020** m³ Demolición de muro de concreto armado.
Demolición de muro de contención de concreto armado con martillo neumático y equipo de oxicorte, y carga manual sobre camión o contenedor.
Incluye: Demolición del elemento. Corte de las armaduras. Fragmentación de los escombros en piezas manejables. Retirada y acopio de escombros. Limpieza de los restos de obra. Carga manual de escombros sobre camión o contenedor.
Criterio de medición de proyecto: Volumen medido según documentación gráfica de Proyecto.
Criterio de medición de obra: Se medirá el volumen realmente demolido según especificaciones de Proyecto.

| Código | Ud | Descripción | Rendimiento | Precio | Importe |
|---|---|---|---|---|---|
| mq05mai030 | h | Martillo neumático. (maquinaria) | 4.637 | 13.85 | 64.22 |
| mq05pdm010a | h | Compresor portátil eléctrico 2 m³/min de caudal. (maquinaria) | 2.318 | 12.92 | 29.95 |
| mq08sol010 | h | Equipo de oxicorte, con acetileno como combustible y oxígeno como comburente. (maquinaria) | 1.391 | 25.01 | 34.79 |
| mo019 | h | Operario soldador. (mano de obra) | 1.833 | 31.89 | 58.45 |
| mo112 | h | Peón especializado de construcción. (mano de obra) | 9.163 | 21.39 | 196.00 |
| mo113 | h | Peón de construcción. (mano de obra) | 3.054 | 21.05 | 64.29 |
| % | % | Herramientas | 2 % | 447.70 | 8.95 |
|  |  | Costes directos |  |  | 456.65 |
