# Demolición de losa de concreto armado de 19 a 20 cm de canto total y plancha de acero galvanizado

- Propiedad del archivo: CYPE INGENIEROS, S.A.
- Formato: FIEBDC-3/2002
- Ámbito geográfico: Perú
- Costes indirectos: 3.00 %
- Gastos generales: 13.00 %
- Beneficio industrial: 6.00 %
- IVA: 18.00 %

## D Demoliciones

### DE Estructuras

#### DEH Concreto

**DEH020** m² Demolición de losa de concreto armado de 19 a 20 cm de canto total y plancha de acero galvanizado, con medios manuales, martillo neumático y equipo de oxicorte, y carga manual sobre camión o contenedor.
Demolición de losa de concreto armado de 19 a 20 cm de canto total y plancha de acero galvanizado, con medios manuales, martillo neumático y equipo de oxicorte, previo levantado del piso y contrapiso, y carga manual sobre camión o contenedor. El precio no incluye el levantado del pavimento.
Incluye: Replanteo de la superficie de losa a demoler. Demolición del elemento. Corte de las armaduras. Fragmentación de los escombros en piezas manejables. Retirada y acopio de escombros. Limpieza de los restos de obra. Carga manual de escombros sobre camión o contenedor.
Criterio de medición de proyecto: Superficie medida según documentación gráfica de Proyecto.
Criterio de medición de obra: Se medirá la superficie realmente demolida según especificaciones de Proyecto.

| Código | Ud | Descripción | Rendimiento | Precio | Importe |
|---|---|---|---|---|---|
| mq05mai030 | h | Martillo neumático. (maquinaria) | 1.081 | 2.83 | 3.06 |
| mq05pdm110 | h | Compresor portátil diesel media presión 10 m³/min. (maquinaria) | 0.540 | 4.80 | 2.59 |
| mq08sol010 | h | Equipo de oxicorte, con acetileno como combustible y oxígeno como comburente. (maquinaria) | 0.301 | 5.11 | 1.54 |
| mo019 | h | Operario soldador. (mano de obra) | 0.373 | 4.13 | 1.54 |
| mo112 | h | Peón especializado de construcción. (mano de obra) | 1.343 | 2.73 | 3.67 |
| mo113 | h | Peón de construcción. (mano de obra) | 1.045 | 2.68 | 2.80 |
| % | % | Herramientas | 2 % | 15.20 | 0.30 |
|  |  | Costes directos |  |  | 15.50 |
