# Desmontaje de cajón de persiana, de PVC, con medios manuales, y carga manual de escombros sobre camión o contenedor

- Propiedad del archivo: CYPE INGENIEROS, S.A.
- Formato: FIEBDC-3/2002
- Ámbito geográfico: Perú
- Costes indirectos: 3.00 %
- Gastos generales: 13.00 %
- Beneficio industrial: 6.00 %
- IVA: 18.00 %

## D Demoliciones

### DF Fachadas

#### DFD Defensas de exteriores

**DFD061** m Desmontaje de cajón de persiana, de PVC, con medios manuales, y carga manual de escombros sobre camión o contenedor.
Desmontaje de cajón de persiana, de PVC, elementos de fijación y accesorios, con medios manuales, sin deteriorar los elementos constructivos a los que está sujeto. Incluso parte proporcional de limpieza, acopio, remoción y carga manual de escombros sobre camión o contenedor.
Incluye: Desmontaje de los elementos. Retirada y acopio del material desmontado. Limpieza de los restos de obra. Carga del material desmontado y los restos de obra sobre camión o contenedor.
Criterio de medición de proyecto: Longitud medida según documentación gráfica de Proyecto.
Criterio de medición de obra: Se medirá la longitud realmente desmontada según especificaciones de Proyecto.

| Código | Ud | Descripción | Rendimiento | Precio | Importe |
|---|---|---|---|---|---|
| mo016 | h | Operario carpintero. (mano de obra) | 0.171 | 4.46 | 0.76 |
| mo056 | h | Oficial carpintero. (mano de obra) | 0.171 | 3.61 | 0.62 |
| % | % | Costes directos complementarios | 2 % | 1.38 | 0.03 |
|  |  | Costes directos |  |  | 1.41 |
