# Demolición de imbornal

- Propiedad del archivo: CYPE INGENIEROS, S.A.
- Formato: FIEBDC-3/2002
- Ámbito geográfico: Perú
- Divisa: PEN
- Costes indirectos: 3.00 %
- Gastos generales: 13.00 %
- Beneficio industrial: 6.00 %
- IVA: 18.00 %

## D Demoliciones

### DI Instalaciones

#### DIS Salubridad

**DIS012** Ud Demolición de imbornal.
Demolición de imbornal prefabricado de concreto, con martillo neumático, sin deteriorar los colectores que pudieran enlazar con él y acondicionando sus extremos, y carga manual sobre camión o contenedor.
Criterio de valoración económica: El precio incluye la demolición del falso piso de apoyo.
Incluye: Demolición del elemento. Fragmentación de los escombros en piezas manejables. Retirada y acopio de escombros. Limpieza de los restos de obra. Carga manual de escombros sobre camión o contenedor.
Criterio de medición de proyecto: Número de unidades previstas, según documentación gráfica de Proyecto.
Criterio de medición de obra: Se medirá el número de unidades realmente demolidas según especificaciones de Proyecto.

| Código | Ud | Descripción | Rendimiento | Precio | Importe |
|---|---|---|---|---|---|
| mq05mai030 | h | Martillo neumático. (maquinaria) | 0.417 | 13.85 | 5.78 |
| mq05pdm110 | h | Compresor portátil diesel media presión 10 m³/min. (maquinaria) | 0.209 | 23.48 | 4.91 |
| mo112 | h | Peón especializado de construcción. (mano de obra) | 0.543 | 21.39 | 11.61 |
| mo113 | h | Peón de construcción. (mano de obra) | 0.271 | 21.05 | 5.70 |
| % | % | Herramientas | 2 % | 28.00 | 0.56 |
|  |  | Costes directos |  |  | 28.56 |
