# Levantado con recuperación del material de piso existente en el interior del edificio, de baldosas cerámicas, y picado del material adhesivo, con medios manuales

- Propiedad del archivo: CYPE INGENIEROS, S.A.
- Formato: FIEBDC-3/2002
- Ámbito geográfico: Perú
- Costes indirectos: 3.00 %
- Gastos generales: 13.00 %
- Beneficio industrial: 6.00 %
- IVA: 18.00 %

## D Demoliciones

### DR Revestimientos

#### DRS Suelos y pavimentos

**DRS020** m² Levantado con recuperación del material de piso existente en el interior del edificio, de baldosas cerámicas, y picado del material adhesivo, con medios manuales.
Levantado de piso existente en el interior del edificio, de baldosas cerámicas, y picado del material adhesivo sin incluir la demolición de la base soporte, con medios manuales y recuperación del material para su posterior reutilización, sin deteriorar los elementos constructivos contiguos. Incluso parte proporcional de limpieza, acopio, retirada y carga manual del material desmontado y de los restos de obra producidos durante los trabajos, sobre camión o contenedor.
Incluye: Levantado manual de los elementos. Acopio de los materiales a reutilizar. Retirada y acopio de escombros. Limpieza de los restos de obra. Carga del material desmontado y restos de obra sobre camión o contenedor.
Criterio de medición de proyecto: Superficie medida según documentación gráfica de Proyecto.
Criterio de medición de obra: Se medirá la superficie realmente desmontada según especificaciones de Proyecto.

| Código | Ud | Descripción | Rendimiento | Precio | Importe |
|---|---|---|---|---|---|
| mo110 | h | Peón especializado de construcción. (mano de obra) | 0.442 | 3.51 | 1.55 |
| mo111 | h | Peón de construcción. (mano de obra) | 0.522 | 3.44 | 1.80 |
| % | % | Costes directos complementarios | 2 % | 3.35 | 0.07 |
|  |  | Costes directos |  |  | 3.42 |
