# Apertura de hueco en cielo raso

- Propiedad del archivo: CYPE INGENIEROS, S.A.
- Formato: FIEBDC-3/2002
- Ámbito geográfico: Perú
- Divisa: PEN
- Costes indirectos: 3.00 %
- Gastos generales: 13.00 %
- Beneficio industrial: 6.00 %
- IVA: 18.00 %

## D Demoliciones

### DR Revestimientos y trasdosados

#### DRT Cielos rasos

**DRT021** m² Apertura de hueco en cielo raso.
Apertura de hueco en cielo raso continuo de escayola, situado a una altura menor de 4 m, para la colocación de luminaria, ductos, rejillas, focos empotrados o cualquier otro elemento, con medios manuales, sin afectar a la estabilidad del elemento, y carga manual sobre camión o contenedor.
Criterio de valoración económica: El precio incluye el corte previo del contorno del hueco, pero no incluye el montaje y desmontaje del andamio.
Incluye: Replanteo del hueco en el cielo raso. Corte del contorno del hueco. Demolición del elemento. Fragmentación de los escombros en piezas manejables. Retirada y acopio de escombros. Limpieza de los restos de obra. Carga manual de escombros sobre camión o contenedor.
Criterio de medición de proyecto: Superficie medida según documentación gráfica de Proyecto.
Criterio de medición de obra: Se medirá la superficie realmente demolida según especificaciones de Proyecto.

| Código | Ud | Descripción | Rendimiento | Precio | Importe |
|---|---|---|---|---|---|
| mo113 | h | Peón de construcción. (mano de obra) | 0.152 | 21.05 | 3.20 |
| % | % | Herramientas | 2 % | 3.20 | 0.06 |
|  |  | Costes directos |  |  | 3.26 |
