# Retacado con ladrillo cerámico en muro de albañilería

- Propiedad del archivo: CYPE INGENIEROS, S.A.
- Formato: FIEBDC-3/2002
- Ámbito geográfico: Perú
- Divisa: PEN
- Costes indirectos: 3.00 %
- Gastos generales: 13.00 %
- Beneficio industrial: 6.00 %
- IVA: 18.00 %

## E Estructuras

### EF Albañilería

#### EFY Reparaciones

**EFY040** m² Retacado con ladrillo cerámico en muro de albañilería.
Retacado mediante ladrillo cerámico perforado (panal), para revestir, 24x11,5x9 cm, con juntas horizontales y verticales de 10 mm de espesor, recibido con mortero de cemento confeccionado en obra, con 250 kg/m³ de cemento, color gris, dosificación 1:6, suministrado en sacos, para rellenar los huecos existentes en muro de albañilería de 1/2 pie de espesor.
Incluye: Retirada de las piezas deterioradas. Saneado del elemento. Limpieza con aire comprimido. Preparación del mortero. Humectación de la superficie. Colocación de los ladrillos por hiladas a nivel. Rejuntado. Limpieza final.
Criterio de medición de proyecto: Superficie medida según documentación gráfica de Proyecto.
Criterio de medición de obra: Se medirá la superficie realmente ejecutada según especificaciones de Proyecto.

| Código | Ud | Descripción | Rendimiento | Precio | Importe |
|---|---|---|---|---|---|
| mt04lpv010a | Ud | Ladrillo cerámico perforado (panal), para revestir, 24x11,5x9 cm, densidad 780 kg/m³. (material) | 42.000 | 1.28 | 53.76 |
| mt08aaa010a | m³ | Agua. (material) | 0.004 | 4.68 | 0.02 |
| mt01arg005a | t | Arena de cantera, para mortero preparado en obra. (material) | 0.029 | 62.49 | 1.81 |
| mt08cem000b | kg | Cemento gris en sacos. (material) | 4.516 | 0.47 | 2.12 |
| mq06hor010 | h | Mezcladora de concreto eléctrica con una capacidad de amasado de 160 l. (maquinaria) | 0.015 | 10.45 | 0.16 |
| mo020 | h | Operario de construcción. (mano de obra) | 0.745 | 31.48 | 23.45 |
| mo077 | h | Oficial de construcción. (mano de obra) | 0.372 | 21.86 | 8.13 |
| mo113 | h | Peón de construcción. (mano de obra) | 0.272 | 21.05 | 5.73 |
| % | % | Herramientas | 2 % | 95.18 | 1.90 |
|  |  | Costes directos |  |  | 97.08 |
