# Estructura de concreto armado con una altura libre de planta de hasta 3 m

- Propiedad del archivo: CYPE INGENIEROS, S.A.
- Formato: FIEBDC-3/2002
- Ámbito geográfico: Perú
- Costes indirectos: 0.03 %
- Gastos generales: 13.00 %
- Beneficio industrial: 6.00 %
- IVA: 18.00 %

## E Estructuras

### EH Concreto armado

#### EHB Sistemas de losas

**EHB010** m² Estructura de concreto armado con una altura libre de planta de hasta 3 m, realizada con concreto f'c=210 kg/cm² (21 MPa), no expuesto a ciclos de congelamiento y deshielo, exposición a sulfatos insignificante, sin requerimiento de permeabilidad, no expuesto a cloruros, tamaño máximo del agregado 12,5 mm, consistencia blanda, preparado en obra, y vertido con medios manuales, volumen total de concreto 0,111 m³/m², y acero Grado 60 (fy=4200 kg/cm²), con una cuantía total de 11 kg/m², formada por: losa unidireccional, horizontal, de canto 25 cm = (5 cm aislante bajo vigueta + 15 cm vigueta) + 5 cm, con sistema de semivigueta y entrevigado de EPS con ausencia de puente térmico, "ISOLFORG", mecanizado lateral machihembrado, sin mechas de ampliación y malla electrosoldada Q-139 de acero trefilado corrugado ASTM A 82-94 en capa de compresión, con sistema de encofrado parcial; vigas chatas con un panel de poliestireno expandido "ISOLFORG" bajo las vigas para eliminar los puentes térmicos, y la armadura apoyada sobre separadores homologados; sin incluir repercusión de columnas.
Formación de estructura de concreto armado con una altura libre de planta de hasta 3 m, realizada con concreto f'c=210 kg/cm² (21 MPa), no expuesto a ciclos de congelamiento y deshielo, exposición a sulfatos insignificante, sin requerimiento de permeabilidad, no expuesto a cloruros, tamaño máximo del agregado 12,5 mm, consistencia blanda, preparado en obra, y vertido con medios manuales con un volumen total de concreto en losa, vigas y columnas de 0,111 m³/m², y acero Grado 60 (fy=4200 kg/cm²) en zona de refuerzo de negativos, conectores de viguetas, espirales y vigas con una cuantía total de 11 kg/m², compuesta de los siguientes elementos: LOSA NERVADA: horizontal, de canto 25 cm = (5 cm aislante bajo vigueta + 15 cm vigueta) + 5 cm; sistema de losas unidireccionales con ausencia de puente térmico, "ISOLFORG", formado por semivigueta y entrevigado de poliestireno expandido con mecanizado lateral machihembrado, de 20 cm de canto, sin mechas de ampliación; capa de compresión de 5 cm de espesor, con armadura de reparto formada por malla electrosoldada Q-139 cocada 100x100 mm de acero trefilado corrugado ASTM A 82-94, incluso parte proporcional de espirales perimetrales de planta, montaje y desmontaje del sistema de encofrado parcial con puntales y sopandas metálicas; VIGAS: planas con un panel de poliestireno expandido "ISOLFORG" bajo las vigas para eliminar los puentes térmicos, y la armadura apoyada sobre separadores homologados. Remate en borde de losa con molde de poliestireno expandido para cornisa. Sin incluir repercusión de columnas.
Incluye: Replanteo del sistema de encofrado. Montaje del sistema de encofrado. Replanteo de la geometría de la planta sobre el encofrado. Colocación de moldes para cornisas. Montaje del sistema de vigueta y entrevigado. Colocación de las armaduras con separadores homologados. Vertido y compactación del concreto en losa. Regleado y nivelación de la capa de compresión. Curado del concreto. Desmontaje del sistema de encofrado en losa. Reparación de defectos superficiales.
Criterio de medición de proyecto: Superficie medida en verdadera magnitud desde las caras exteriores de los espirales del perímetro, según documentación gráfica de Proyecto, deduciendo los huecos de superficie mayor de 6 m².
Criterio de medición de obra: Se medirá, en verdadera magnitud, desde las caras exteriores de los espirales del perímetro, la superficie realmente ejecutada según especificaciones de Proyecto, deduciendo los huecos de superficie mayor de 6 m². Se consideran incluidos todos los elementos integrantes de la estructura señalados en los planos y detalles del Proyecto.

| Código | Ud | Descripción | Rendimiento | Precio | Importe |
|---|---|---|---|---|---|
| mt08eva010a | m² | Sistema de encofrado recuperable para la ejecución de vigas de concreto para revestir, compuesto de: puntales metálicos telescópicos, sopandas metálicas y superficie encofrante de madera tratada reforzada con varillas y perfiles, hasta 3 m de altura libre de planta. (material) | 0.280 | 18.42 | 5.16 |
| mt08efu020a | m² | Sistema de encofrado parcial para losa unidireccional de concreto armado, hasta 3 m de altura libre de planta, compuesto de: puntales, sopandas metálicas y superficie encofrante de madera tratada reforzada con varillas y perfiles. (material) | 0.820 | 2.06 | 1.69 |
| mt08cor010a | m | Molde de poliestireno expandido para cornisa. (material) | 0.100 | 7.24 | 0.72 |
| mt07vis010b | m | Sistema de losas unidireccionales, "ISOLFORG", formado por semivigueta y entrevigado de poliestireno expandido con mecanizado lateral machihembrado, de 20 cm de canto (15 cm de canto de vigueta y 5 cm de aislante bajo vigueta), sin mechas de ampliación y Lmedia = <4 m. (material) | 0.165 | 7.45 | 1.23 |
| mt07vis010h | m | Sistema de losas unidireccionales, "ISOLFORG", formado por semivigueta y entrevigado de poliestireno expandido con mecanizado lateral machihembrado, de 20 cm de canto (15 cm de canto de vigueta y 5 cm de aislante bajo vigueta), sin mechas de ampliación y Lmedia = 4,01 a 5 m. (material) | 0.908 | 8.18 | 7.43 |
| mt07vis010n | m | Sistema de losas unidireccionales, "ISOLFORG", formado por semivigueta y entrevigado de poliestireno expandido con mecanizado lateral machihembrado, de 20 cm de canto (15 cm de canto de vigueta y 5 cm de aislante bajo vigueta), sin mechas de ampliación y Lmedia = 5,01 a 6 m. (material) | 0.495 | 8.41 | 4.16 |
| mt07vis010t | m | Sistema de losas unidireccionales, "ISOLFORG", formado por semivigueta y entrevigado de poliestireno expandido con mecanizado lateral machihembrado, de 20 cm de canto (15 cm de canto de vigueta y 5 cm de aislante bajo vigueta), sin mechas de ampliación y Lmedia = >6 m. (material) | 0.083 | 8.73 | 0.72 |
| mt07aco020c | Ud | Separador homologado para vigas. (material) | 0.200 | 0.08 | 0.02 |
| mt07vis020b | m² | Panel de poliestireno expandido, Base de Unión Térmica "ISOLFORG", de 5 cm de espesor, con ranuras en forma de cola de milano, para eliminar puentes térmicos en vigas, en el sistema de losas unidireccionales Isolforg. (material) | 0.280 | 2.76 | 0.77 |
| mt07aco060a | kg | Acero en varillas corrugadas, Grado 60 (fy=4200 kg/cm²), elaborado en taller y colocado en obra, diámetros varios, según NTP 339.186 y ASTM A 706. (material) | 11.000 | 0.97 | 10.67 |
| mt07ame090bba | m² | Malla electrosoldada Q-139 cocada 100x100 mm, con alambres longitudinales de 4,2 mm de diámetro y alambres transversales de 4,2 mm de diámetro, de acero trefilado corrugado ASTM A 82-94, según ASTM A 185-94. (material) | 1.100 | 2.07 | 2.28 |
| mt08aaa010a | m³ | Agua. (material) | 0.027 | 0.95 | 0.03 |
| mt01arg000 | t | Arena cribada para concretos preparados en obra. (material) | 0.089 | 7.18 | 0.64 |
| mt01arg001c | t | Agregado grueso homogeneizado, de tamaño máximo 12,5 mm, para concretos preparados en obra. (material) | 0.097 | 14.41 | 1.40 |
| mt08cem000 | kg | Cemento en sacos, para concreto preparado en obra. (material) | 32.634 | 0.12 | 3.92 |
| op00ciz020 |  | Cizalla para acero en varillas corrugadas. | 1.000 | 0.00 | 0.00 |
| op00ata010 |  | Atadora de ferralla. | 1.000 | 0.00 | 0.00 |
| op00sie020 |  | Sierra de disco fijo, para mesa de trabajo. | 1.000 | 0.00 | 0.00 |
| au00auh040 |  | Vibrador de concreto, eléctrico. | 1.000 | 0.00 | 0.00 |
| mo041 | h | Operario en estructura. (mano de obra) | 1.163 | 4.87 | 5.66 |
| mo085 | h | Oficial en estructura. (mano de obra) | 1.163 | 3.98 | 4.63 |
| mo106 | h | Peón de construcción. (mano de obra) | 0.198 | 3.64 | 0.72 |
| mo105 | h | Peón especializado de construcción. (mano de obra) | 0.207 | 3.72 | 0.77 |
| % | % | Costes directos complementarios | 2 % | 52.62 | 1.05 |
|  |  | Costes directos |  |  | 53.67 |
