# Losa con plancha metálica como encofrado perdido

- Propiedad del archivo: CYPE INGENIEROS, S.A.
- Formato: FIEBDC-3/2002
- Ámbito geográfico: Perú
- Divisa: PEN
- Costes indirectos: 3.00 %
- Gastos generales: 13.00 %
- Beneficio industrial: 6.00 %
- IVA: 18.00 %

## E Estructuras

### EH Concreto armado

#### EHX Losas con plancha metálica

**EHX010** m² Losa con plancha metálica como encofrado perdido.
Losa de 10 cm de canto, con encofrado perdido de plancha de acero galvanizado con forma corrugada, de 0,78 mm de espesor, 38 mm de altura de perfil y 150 mm de intereje y concreto armado realizado con concreto f'c=210 kg/cm² (21 MPa), no expuesto a ciclos de congelamiento y deshielo, exposición a sulfatos insignificante, sin requerimiento de permeabilidad, no expuesto a cloruros, tamaño máximo del agregado 12,5 mm, consistencia blanda, preparado en obra, y vaciado con medios manuales, volumen total de concreto 0,062 m³/m²; acero Grado 60 (fy=4200 kg/cm²), con una cuantía total de 6 kg/m²; y malla electrosoldada Q-139 de acero trefilado corrugado ASTM A 82-94; apoyado todo ello sobre estructura metálica. Incluso piezas angulares para remates perimetrales y de voladizos, tornillos para fijación de las planchas, alambre de atar, separadores y agente filmógeno, para el curado de concretos y morteros.
Criterio de valoración económica: El precio incluye el corte, doblado y conformado de la armadura en taller de obra y el montaje en el lugar definitivo de su colocación en obra, pero no incluye la estructura metálica.
Incluye: Replanteo. Montaje de las planchas. Fijación de las planchas y resolución de los apoyos. Colocación de armaduras con separadores homologados. Preparación del concreto. Vaciado y compactación del concreto. Regleado y nivelación de la superficie de acabado. Curado del concreto.
Criterio de medición de proyecto: Superficie medida en verdadera magnitud, según documentación gráfica de Proyecto, deduciendo los huecos de superficie mayor de 6 m².
Criterio de medición de obra: Se medirá, en verdadera magnitud, la superficie realmente ejecutada según especificaciones de Proyecto, deduciendo los huecos de superficie mayor de 6 m².

| Código | Ud | Descripción | Rendimiento | Precio | Importe |
|---|---|---|---|---|---|
| mt07pcl010dlnla | m² | Perfil de plancha de acero galvanizado con forma corrugada, de 0,78 mm de espesor, 38 mm de altura de perfil y 150 mm de intereje, 9 a 10 kg/m² y un momento de inercia de 20 a 30 cm4. (material) | 1.050 | 89.29 | 93.75 |
| mt07pcl020 | m | Pieza angular de plancha de acero galvanizado, para remates perimetrales y de voladizos. (material) | 0.040 | 86.04 | 3.44 |
| mt07pcl030 | Ud | Tornillo autotaladrante rosca-metal, para fijación de planchas. (material) | 6.000 | 1.09 | 6.54 |
| mt07aco020i | Ud | Separador homologado para losas. (material) | 3.000 | 0.28 | 0.84 |
| mt07aco060g | kg | Acero en varillas corrugadas, Grado 60 (fy=4200 kg/cm²), de varios diámetros, según NTP 339.186 y ASTM A 706. (material) | 6.300 | 3.23 | 20.35 |
| mt08var050 | kg | Alambre galvanizado para atar, de 1,30 mm de diámetro. (material) | 0.099 | 4.68 | 0.46 |
| mt07ame090bba | m² | Malla electrosoldada Q-139 cocada 100x100 mm, con alambres longitudinales de 4,2 mm de diámetro y alambres transversales de 4,2 mm de diámetro, de acero trefilado corrugado ASTM A 82-94, según ASTM A 185. (material) | 1.150 | 10.13 | 11.65 |
| mt08aaa010a | m³ | Agua. (material) | 0.012 | 4.68 | 0.06 |
| mt01arg000b | m³ | Arena cribada. (material) | 0.031 | 42.60 | 1.32 |
| mt01arg001be | m³ | Agregado grueso homogeneizado, de tamaño máximo 12,5 mm. (material) | 0.039 | 57.95 | 2.26 |
| mt08cem000b | kg | Cemento gris en sacos. (material) | 27.567 | 0.47 | 12.96 |
| mt08cur020a | l | Agente filmógeno, para el curado de concretos y morteros. (material) | 0.150 | 4.87 | 0.73 |
| mq06hor010 | h | Mezcladora de concreto eléctrica con una capacidad de amasado de 160 l. (maquinaria) | 0.045 | 10.45 | 0.47 |
| op00ciz020 |  | Cizalla para acero en varillas corrugadas. | 1.000 | 0.00 | 0.00 |
| op00ata010 |  | Atadora de armadura. | 1.000 | 0.00 | 0.00 |
| op00lla010 |  | Llave de impacto. | 1.000 | 0.00 | 0.00 |
| au00auh040 |  | Vibrador de concreto, eléctrico. | 1.000 | 0.00 | 0.00 |
| mo047 | h | Operario en estructura metálica. (mano de obra) | 0.182 | 32.76 | 5.96 |
| mo094 | h | Oficial en estructura metálica. (mano de obra) | 0.365 | 22.73 | 8.30 |
| mo043 | h | Operario fierrero. (mano de obra) | 0.158 | 32.76 | 5.18 |
| mo090 | h | Oficial fierrero. (mano de obra) | 0.149 | 22.73 | 3.39 |
| mo113 | h | Peón de construcción. (mano de obra) | 0.099 | 21.05 | 2.08 |
| mo112 | h | Peón especializado de construcción. (mano de obra) | 0.104 | 21.39 | 2.22 |
| mo045 | h | Operario especializado en vaciado de concreto. (mano de obra) | 0.021 | 32.76 | 0.69 |
| mo092 | h | Oficial especializado en vaciado de concreto. (mano de obra) | 0.085 | 22.73 | 1.93 |
| % | % | Herramientas | 2 % | 184.58 | 3.69 |
|  |  | Costes directos |  |  | 188.27 |
