# Reparación estructural de concreto, con mortero a base de cemento, modificado con polímeros

- Propiedad del archivo: CYPE INGENIEROS, S.A.
- Formato: FIEBDC-3/2002
- Ámbito geográfico: Perú
- Divisa: PEN
- Costes indirectos: 3.00 %
- Gastos generales: 13.00 %
- Beneficio industrial: 6.00 %
- IVA: 18.00 %

## E Estructuras

### EH Concreto armado

#### EHY Reparaciones

**EHY010** m² Reparación estructural de concreto, con mortero a base de cemento, modificado con polímeros.
Aplicación manual de mortero tixotrópico, reforzado con fibras, de retracción compensada, con una resistencia a compresión a 28 días mayor o igual a 40 N/mm² y un módulo de elasticidad mayor o igual a 25000 N/mm², Euroclase A1 de reacción al fuego, en capa de 15 mm de espesor medio, con acabado superficial frotachado con esponja o frotacho, para reparación y refuerzo estructural de elemento de concreto.
Incluye: Humectación de la superficie soporte. Preparación de la mezcla. Aplicación del producto. Perfilado de aristas. Curado.
Criterio de medición de proyecto: Superficie medida según documentación gráfica de Proyecto.
Criterio de medición de obra: Se medirá la superficie realmente ejecutada según especificaciones de Proyecto.

| Código | Ud | Descripción | Rendimiento | Precio | Importe |
|---|---|---|---|---|---|
| mt09rem110b | kg | Mortero tixotrópico, reforzado con fibras, de retracción compensada, con una resistencia a compresión a 28 días mayor o igual a 40 N/mm² y un módulo de elasticidad mayor o igual a 25000 N/mm², Euroclase A1 de reacción al fuego, para reparación estructural del concreto. (material) | 27.750 | 2.10 | 58.28 |
| mt08aaa010a | m³ | Agua. (material) | 0.004 | 4.68 | 0.02 |
| mo020 | h | Operario de construcción. (mano de obra) | 0.532 | 31.48 | 16.75 |
| mo113 | h | Peón de construcción. (mano de obra) | 0.532 | 21.05 | 11.20 |
| % | % | Herramientas | 2 % | 86.25 | 1.73 |
|  |  | Costes directos |  |  | 87.98 |
