# Reparación estructural de concreto, con mortero fluido a base de cemento, modificado con polímeros

- Propiedad del archivo: CYPE INGENIEROS, S.A.
- Formato: FIEBDC-3/2002
- Ámbito geográfico: Perú
- Divisa: PEN
- Costes indirectos: 3.00 %
- Gastos generales: 13.00 %
- Beneficio industrial: 6.00 %
- IVA: 18.00 %

## E Estructuras

### EH Concreto armado

#### EHY Reparaciones

**EHY011** m² Reparación estructural de concreto, con mortero fluido a base de cemento, modificado con polímeros.
Aplicación manual de mortero fluido, modificado con polímeros, con una resistencia a compresión a 28 días mayor o igual a 80 N/mm² y un módulo de elasticidad mayor o igual a 20000 N/mm², Euroclase A1 de reacción al fuego, en capa de 40 mm de espesor medio, de consistencia fluida, para reparación y refuerzo estructural de losa de concreto.
Criterio de valoración económica: El precio incluye el montaje y desmontaje del sistema de encofrado.
Incluye: Humectación de la superficie soporte. Montaje del sistema de encofrado. Preparación de la mezcla. Aplicación del producto. Curado. Desmontaje del sistema de encofrado.
Criterio de medición de proyecto: Superficie medida según documentación gráfica de Proyecto.
Criterio de medición de obra: Se medirá la superficie realmente ejecutada según especificaciones de Proyecto.

| Código | Ud | Descripción | Rendimiento | Precio | Importe |
|---|---|---|---|---|---|
| mt09rek020d | kg | Mortero fluido, modificado con polímeros, con una resistencia a compresión a 28 días mayor o igual a 80 N/mm² y un módulo de elasticidad mayor o igual a 20000 N/mm², Euroclase A1 de reacción al fuego, con muy bajo contenido de sustancias orgánicas volátiles (VOC), para reparación estructural del concreto. (material) | 76.000 | 3.18 | 241.68 |
| mt08aaa010a | m³ | Agua. (material) | 0.008 | 4.68 | 0.04 |
| mt50spa052b | m | Tablón de madera de pino, de 20x7,2 cm. (material) | 0.020 | 19.73 | 0.39 |
| mt50spa101 | kg | Clavos de acero. (material) | 0.030 | 5.85 | 0.18 |
| mt50spa081a | Ud | Puntal metálico telescópico, de hasta 3 m de altura. (material) | 0.013 | 60.09 | 0.78 |
| mo020 | h | Operario de construcción. (mano de obra) | 0.190 | 31.48 | 5.98 |
| mo113 | h | Peón de construcción. (mano de obra) | 0.190 | 21.05 | 4.00 |
| % | % | Herramientas | 2 % | 253.05 | 5.06 |
|  |  | Costes directos |  |  | 258.11 |
