# Reparación superficial y acabado de estructura de concreto, con mortero de fraguado rápido a base de cemento, modificado con polímeros

- Propiedad del archivo: CYPE INGENIEROS, S.A.
- Formato: FIEBDC-3/2002
- Ámbito geográfico: Perú
- Divisa: PEN
- Costes indirectos: 3.00 %
- Gastos generales: 13.00 %
- Beneficio industrial: 6.00 %
- IVA: 18.00 %

## E Estructuras

### EH Concreto armado

#### EHY Reparaciones

**EHY035** m² Reparación superficial y acabado de estructura de concreto, con mortero de fraguado rápido a base de cemento, modificado con polímeros.
Aplicación manual de mortero tixotrópico monocomponente, modificado con polímeros, reforzado con fibras de fraguado rápido (45 minutos), con una resistencia a compresión a 28 días mayor o igual a 25 N/mm² y una resistencia a la abrasión según el método Böhme de 13,6 cm³ / 50 cm², Euroclase F de reacción al fuego, Euroclase F de reacción al fuego, compuesto de cementos especiales, agregados de granulometría seleccionada, polímeros especiales y fibras, con bajo contenido en cromato y exento de cloruros, en capa de 3 mm de espesor medio, con acabado superficial frotachado con esponja o frotacho, para reparación de superficies dañadas en estructuras de concreto.
Incluye: Humectación de la superficie soporte. Preparación de la mezcla. Aplicación del producto. Perfilado de aristas. Curado.
Criterio de medición de proyecto: Superficie medida según documentación gráfica de Proyecto.
Criterio de medición de obra: Se medirá la superficie realmente ejecutada según especificaciones de Proyecto.

| Código | Ud | Descripción | Rendimiento | Precio | Importe |
|---|---|---|---|---|---|
| mt09reh090a | kg | Mortero tixotrópico monocomponente, modificado con polímeros, reforzado con fibras de fraguado rápido (45 minutos), para aplicación en capa fina, con una resistencia a compresión a 28 días mayor o igual a 25 N/mm² y una resistencia a la abrasión según el método Böhme de 13,6 cm³ / 50 cm², compuesto de cementos especiales, agregados de granulometría seleccionada, polímeros especiales y fibras, con bajo contenido en cromato y exento de cloruros, para reparación superficial y acabado de estructuras de concreto. (material) | 4.500 | 4.91 | 22.10 |
| mt08aaa010a | m³ | Agua. (material) | 0.004 | 4.68 | 0.02 |
| mo020 | h | Operario de construcción. (mano de obra) | 0.577 | 31.48 | 18.16 |
| mo113 | h | Peón de construcción. (mano de obra) | 0.577 | 21.05 | 12.15 |
| % | % | Herramientas | 2 % | 52.43 | 1.05 |
|  |  | Costes directos |  |  | 53.48 |
