# Limpieza del interior de la fisura

- Propiedad del archivo: CYPE INGENIEROS, S.A.
- Formato: FIEBDC-3/2002
- Ámbito geográfico: Perú
- Divisa: PEN
- Costes indirectos: 3.00 %
- Gastos generales: 13.00 %
- Beneficio industrial: 6.00 %
- IVA: 18.00 %

## E Estructuras

### EH Concreto armado

#### EHY Reparaciones

**EHY062** m Limpieza del interior de la fisura.
Limpieza del interior de fisura en elemento de concreto mediante inyección de aire a presión, quedando el interior y la superficie a ambos lados de la fisura libres de polvo, restos de pinturas, desencofrantes o cualquier material que pueda impedir la correcta adherencia del material de sellado superficial.
Incluye: Montaje y preparación del equipo. Realización de pruebas para ajuste de los parámetros de limpieza. Aplicación mecánica del chorro de aire a presión. Desmontaje del equipo. Limpieza. Retirada y acopio de los restos generados. Carga de los restos generados sobre camión o contenedor.
Criterio de medición de proyecto: Longitud medida según documentación gráfica de Proyecto.
Criterio de medición de obra: Se medirá la longitud realmente ejecutada según especificaciones de Proyecto.

| Código | Ud | Descripción | Rendimiento | Precio | Importe |
|---|---|---|---|---|---|
| mq08lch030 | h | Equipo de chorro de aire a presión. (maquinaria) | 0.174 | 9.67 | 1.68 |
| mo112 | h | Peón especializado de construcción. (mano de obra) | 0.228 | 21.39 | 4.88 |
| % | % | Herramientas | 2 % | 6.56 | 0.13 |
|  |  | Costes directos |  |  | 6.69 |
