# Tabique de placas de cemento. Sistema "KNAUF"

- Propiedad del archivo: CYPE INGENIEROS, S.A.
- Formato: FIEBDC-3/2002
- Ámbito geográfico: Perú
- Divisa: PEN
- Costes indirectos: 3.00 %
- Gastos generales: 13.00 %
- Beneficio industrial: 6.00 %
- IVA: 18.00 %

## F Fachadas y tabiques

### FB Tabiquería de entramado autoportante

#### FBC De placas de cemento

**FBC010** m² Tabique de placas de cemento. Sistema "KNAUF".
Tabique sencillo W381.es "KNAUF" (12,5+50+12,5)/600 (50) (2 Aquapanel Indoor), de 75 mm de espesor total, formado por una estructura simple de perfiles de plancha de acero galvanizado de 50 mm de anchura, a base de parantes (elementos verticales) separados 600 mm entre sí, con disposición normal "N" y canales (elementos horizontales), a la que se atornillan dos placas en total (una placa tipo Aquapanel Indoor en cada cara, de 12,5 mm de espesor cada placa). Incluso banda acústica de dilatación autoadhesiva "KNAUF"; fijaciones para el anclaje de canales y parantes metálicos; tornillería para la fijación de las placas y pasta y cinta para el tratamiento de juntas.
Criterio de valoración económica: El precio incluye la resolución de encuentros y puntos singulares, pero no incluye el aislamiento a colocar entre los parantes.
Incluye: Replanteo y trazado en la losa inferior y en el superior de los tabiques a realizar. Colocación de banda de estanqueidad y canales inferiores, sobre piso terminado o base de asiento. Colocación de banda de estanqueidad y canales superiores, bajo losas. Colocación y fijación de los parantes sobre los elementos horizontales. Corte de las placas. Fijación de las placas para el cierre de una de las caras del tabique. Fijación de las placas para el cierre de la segunda cara del tabique. Replanteo de las cajas para alojamiento de materiales eléctricos y de paso de instalaciones, y posterior perforación de las placas. Tratamiento de juntas.
Criterio de medición de proyecto: Superficie medida según documentación gráfica de Proyecto, sin duplicar esquinas ni encuentros, deduciendo los huecos de superficie mayor de 2 m².
Criterio de medición de obra: Se medirá la superficie realmente ejecutada según especificaciones de Proyecto, sin duplicar esquinas ni encuentros, deduciendo los huecos de superficie mayor de 8 m² y la mitad del hueco para los de superficie entre 5 y 8 m² para las placas de yeso laminado y deduciendo los huecos de superficie mayor de 2 m² para el resto de placas.

| Código | Ud | Descripción | Rendimiento | Precio | Importe |
|---|---|---|---|---|---|
| mt12pck020b | m | Banda acústica de dilatación, autoadhesiva, de espuma de poliuretano de celdas cerradas "KNAUF", de 3,2 mm de espesor y 50 mm de anchura, resistencia térmica 0,10 m²K/W, conductividad térmica 0,032 W/(mK). (material) | 1.200 | 0.90 | 1.08 |
| mt12pak020j | m | Canal 50/40/0,7 mm GRC 0,7 "KNAUF" de acero Z4 (Z450) galvanizado especial, para sistema Aquapanel Indoor. (material) | 0.700 | 10.26 | 7.18 |
| mt12pak030va | m | Parante 50/50/0,7 mm GRC 0,7 "KNAUF" de acero Z4 (Z450) galvanizado especial, para sistema Aquapanel Indoor. (material) | 2.000 | 12.20 | 24.40 |
| mt12pak010r | m² | Placa de cemento Portland Aquapanel Indoor "KNAUF" de 12,5x1200x2400 mm, revestida con una capa de fibra de vidrio embebida en ambas caras. (material) | 2.000 | 67.32 | 134.64 |
| mt12pak040p | Ud | Tornillo autoperforante Aquapanel Maxi TN "KNAUF" 4,2x25. (material) | 34.000 | 0.11 | 3.74 |
| mt12psg220 | Ud | Fijación compuesta por tarugo y tornillo 5x27. (material) | 1.600 | 0.24 | 0.38 |
| mt12pak110d | Ud | Cartucho de 310 cm³ de pegamento Indoor PU "KNAUF". (material) | 1.200 | 33.90 | 40.68 |
| mt12pak080d | kg | Imprimación superficial Aquapanel Indoor "KNAUF". (material) | 0.100 | 20.67 | 2.07 |
| mt12pck010a | m | Cinta microperforada de papel "KNAUF" de 50 mm de anchura. (material) | 3.200 | 0.16 | 0.51 |
| mt12pak090i | kg | Mortero Aquapanel Indoor "KNAUF", color blanco. (material) | 7.000 | 8.97 | 62.79 |
| op00fre010 |  | Fresadora. | 1.000 | 0.00 | 0.00 |
| op00ato010 |  | Atornillador. | 1.000 | 0.00 | 0.00 |
| mo053 | h | Operario en mamparas y sistemas de placas. (mano de obra) | 0.388 | 32.15 | 12.47 |
| mo100 | h | Oficial en mamparas y sistemas de placas. (mano de obra) | 0.388 | 21.72 | 8.43 |
| % | % | Herramientas | 2 % | 298.37 | 5.97 |
|  |  | Costes directos |  |  | 304.34 |
