# Limpieza mecánica de fachadas con agua atomizada o nebulizada

- Propiedad del archivo: CYPE INGENIEROS, S.A.
- Formato: FIEBDC-3/2002
- Ámbito geográfico: Perú
- Divisa: PEN
- Costes indirectos: 3.00 %
- Gastos generales: 13.00 %
- Beneficio industrial: 6.00 %
- IVA: 18.00 %

## F Fachadas y tabiques

### FZ Limpieza y tratamientos superficiales

#### FZB Limpieza mecánica

**FZB030** m² Limpieza mecánica de fachadas con agua atomizada o nebulizada.
Limpieza mecánica de fachada de albañilería de ladrillos cerámicos cara vista en estado de conservación regular, mediante proyección de spray de agua atomizada (tamaño de gota 1 µm) a baja presión (hasta 5 atm), pulverizando de 12 a 36 horas ininterrumpidamente, comenzando por la parte más alta de la fachada en franjas horizontales de 2 a 4 m de altura, hasta disolver la suciedad superficial. Incluso pruebas previas necesarias para ajustar los parámetros de la limpieza y evitar daños en los materiales, transporte, montaje y desmontaje de equipo; eliminación de los detritus acumulados en las zonas inferiores mediante chorro de agua a baja presión (máximo 2 atm) y manualmente en vuelos, cornisas y salientes; acopio, retirada y carga de restos generados sobre camión o contenedor; considerando un grado de complejidad medio.
Incluye: Montaje y preparación del equipo. Realización de pruebas para ajuste de los parámetros de limpieza. Aplicación mecánica del chorro de agua atomizada o nebulizada. Desmontaje del equipo. Limpieza de la superficie soporte. Retirada y acopio del material proyectado y los restos generados. Carga del material proyectado y los restos generados sobre camión o contenedor.
Criterio de medición de proyecto: Superficie medida según documentación gráfica de Proyecto.
Criterio de medición de obra: Se medirá la superficie realmente ejecutada según especificaciones de Proyecto.

| Código | Ud | Descripción | Rendimiento | Precio | Importe |
|---|---|---|---|---|---|
| mt08aaa010a | m³ | Agua. (material) | 0.036 | 4.68 | 0.17 |
| mq08lch020b | h | Equipo de chorro de agua a presión, con adaptador para agua atomizada o nebulizada. (maquinaria) | 0.252 | 18.00 | 4.54 |
| mo112 | h | Peón especializado de construcción. (mano de obra) | 0.316 | 21.39 | 6.76 |
| mo020 | h | Operario de construcción. (mano de obra) | 0.351 | 31.48 | 11.05 |
| % | % | Herramientas | 2 % | 22.52 | 0.45 |
|  |  | Costes directos |  |  | 22.97 |
